# Columna de mampostería

- Propiedad del archivo: CYPE INGENIEROS, S.A.
- Formato: FIEBDC-3/2002
- Ámbito geográfico: Uruguay
- Divisa: UYU
- Costes indirectos: 3.00 %
- Gastos generales: 13.00 %
- Beneficio industrial: 6.00 %
- IVA: 21.00 %

## E Estructuras

### EF Mampostería

#### EFP Columnas

**EFP010** m Columna de mampostería.
Columna de mampostería de 1 pie x 1 pie, de ladrillo cerámico visto perforado hidrofugado, color Salmón, acabado liso, 24x11,5x5 cm, con juntas horizontales y verticales de 10 mm de espesor, junta rehundida, recibida con mortero de cemento confeccionado en obra, con 250 kg/m³ de cemento, color gris, dosificación 1:6, suministrado en sacos.
Incluye: Limpieza y preparación de la superficie de apoyo. Replanteo de los ejes de la columna y marcado del perímetro. Colocación y aplomado de miras de referencia. Tendido de hilos entre miras. Colocación de plomos fijos en las aristas. Preparación del mortero. Colocación de las piezas por hiladas a nivel. Repaso de juntas y limpieza.
Criterio de cómputo de proyecto: Longitud medida a ejes, según documentación gráfica de Proyecto.
Criterio de cómputo de obra: Se medirá, a ejes, la longitud realmente ejecutada según especificaciones de Proyecto.

| Código | Ud | Descripción | Rendimiento | Precio | Importe |
|---|---|---|---|---|---|
| mt05plt010bb | Ud | Ladrillo cerámico visto perforado hidrofugado, color Salmón, acabado liso, 24x11,5x5 cm, densidad 1700 kg/m³. (material) | 36.000 | 8.27 | 297.72 |
| mt08aaa010a | m³ | Agua. (material) | 0.010 | 46.22 | 0.46 |
| mt01arg005a | t | Arena de cantera, para mortero preparado en obra. (material) | 0.084 | 604.79 | 50.80 |
| mt08cem000g | kg | Cemento gris en sacos. (material) | 12.983 | 8.86 | 115.03 |
| mq06hor010 | h | Hormigonera eléctrica con una capacidad de amasado de 160 l. (maquinaria) | 0.036 | 108.89 | 3.92 |
| mo021 | h | Oficial mampostero. (mano de obra) | 1.004 | 377.17 | 378.68 |
| mo078 | h | Medio oficial mampostero. (mano de obra) | 1.078 | 261.88 | 282.31 |
| mo114 | h | Peón mampostero. (mano de obra) | 0.571 | 252.16 | 143.98 |
| % | % | Herramientas | 2 % | 1272.90 | 25.46 |
|  |  | Costes directos |  |  | 1298.36 |
