# Losa unidireccional con vigas planas y nervios "in situ"

- Propiedad del archivo: CYPE INGENIEROS, S.A.
- Formato: FIEBDC-3/2002
- Ámbito geográfico: Uruguay
- Divisa: UYU
- Costes indirectos: 3.00 %
- Gastos generales: 13.00 %
- Beneficio industrial: 6.00 %
- IVA: 21.00 %

## E Estructuras

### EH Hormigón armado

#### EHU Losas unidireccionales

**EHU015** m² Losa unidireccional con vigas planas y nervios "in situ".
Estructura de hormigón armado, realizada con hormigón H-21, condición de exposición no agresiva, tamaño máximo del agregado 19,0 mm, ámbito de consistencia A-3, premezclado, y vertido con bomba, con un volumen total de hormigón en losa y vigas de 0,156 m³/m², y acero ADN 420 en zona de nervios y zunchos y vigas, con una cuantía total de 15 kg/m², constituida por: LOSA UNIDIRECCIONAL: horizontal, de altura 30 = 25+5 cm; montaje y desmontaje de sistema de encofrado continuo, con acabado para revestir, formado por: superficie encofrante de tableros de madera tratada, reforzados con varillas y perfiles, amortizables en 25 usos, estructura soporte horizontal de sopandas metálicas y accesorios de montaje, amortizables en 150 usos y estructura soporte vertical de puntales metálicos, amortizables en 150 usos; nervio "in situ" de 12 cm de ancho, intereje 72 cm; bovedilla de hormigón para nervios "in situ", 60x20x25 cm; capa de compresión de 5 cm de espesor, con armadura de reparto formada por malla electrosoldada Q 55 250x250 mm de acero AM 500 N; vigas planas; altura libre de planta de hasta 3 m. Incluso agente filmógeno, para el curado de hormigones y morteros.
Criterio de valoración económica: El precio incluye el corte, doblado y armado del acero en el obrador de herrería y el montaje en el lugar definitivo de su colocación en obra, pero no incluye las columnas.
Incluye: Replanteo del sistema de encofrado. Montaje del sistema de encofrado. Replanteo de la geometría de la planta sobre el encofrado. Colocación de bovedillas. Colocación de las armaduras con separadores homologados. Vertido y compactación del hormigón. Afinado a la regla y nivelación de la capa de compresión. Curado del hormigón. Desmontaje del sistema de encofrado.
Criterio de cómputo de proyecto: Superficie medida en verdadera magnitud desde las caras exteriores de los zunchos del perímetro, según documentación gráfica de Proyecto, deduciendo los huecos de superficie mayor de 6 m².
Criterio de cómputo de obra: Se medirá, en verdadera magnitud, desde las caras exteriores de los zunchos del perímetro, la superficie realmente ejecutada según especificaciones de Proyecto, deduciendo los huecos de superficie mayor de 6 m². Se consideran incluidos todos los elementos integrantes de la estructura señalados en los planos y detalles del Proyecto.

| Código | Ud | Descripción | Rendimiento | Precio | Importe |
|---|---|---|---|---|---|
| mt08eft030a | m² | Tablero de madera tratada, de 22 mm de espesor, reforzado con varillas y perfiles. (material) | 0.044 | 1401.88 | 61.68 |
| mt08eva030 | m² | Estructura soporte para encofrado recuperable, compuesta de: sopandas metálicas y accesorios de montaje. (material) | 0.007 | 3142.68 | 22.00 |
| mt50spa081a | Ud | Puntal metálico telescópico, de hasta 3 m de altura. (material) | 0.027 | 593.19 | 16.02 |
| mt08cim030b | m³ | Madera de pino. (material) | 0.003 | 10953.17 | 32.86 |
| mt08var060 | kg | Puntas de acero de 20x100 mm. (material) | 0.040 | 269.59 | 10.78 |
| mt08dba010d | l | Agente desmoldeante, a base de aceites especiales, emulsionable en agua, para encofrados metálicos, fenólicos o de madera. (material) | 0.030 | 55.59 | 1.67 |
| mt07bho020b | Ud | Bovedilla de hormigón para nervios "in situ", 60x20x25 cm. Incluso piezas especiales. (material) | 5.104 | 32.72 | 167.00 |
| mt07aco020c | Ud | Separador homologado para vigas. (material) | 0.800 | 2.73 | 2.18 |
| mt07aco020f | Ud | Separador homologado para nervios "in situ" en losas unidireccionales. (material) | 1.000 | 1.95 | 1.95 |
| mt07aco090b | kg | Acero en barras nervuradas, ADN 420, de varios diámetros, según IRAM-IAS U 500-528. (material) | 15.750 | 83.95 | 1322.21 |
| mt08var050 | kg | Alambre galvanizado para atar, de 1,30 mm de diámetro. (material) | 0.255 | 46.22 | 11.79 |
| mt07ame080bbd | m² | Malla electrosoldada Q 55 separación 250x250 mm, con alambres longitudinales de 4,2 mm de diámetro y alambres transversales de 4,2 mm de diámetro, acero AM 500 N, según IRAM-IAS U 500-06. (material) | 1.100 | 78.61 | 86.47 |
| mt10haf071alc | m³ | Hormigón H-21, condición de exposición no agresiva, tamaño máximo del agregado 19 mm, ámbito de consistencia A-3, premezclado, según CIRSOC 201 1982. (material) | 0.164 | 7235.16 | 1186.57 |
| mt08cur020a | l | Agente filmógeno, para el curado de hormigones y morteros. (material) | 0.150 | 48.12 | 7.22 |
| mq06bhe010 | h | Camión bomba estacionado en obra, para bombeo de hormigón. (maquinaria) | 0.016 | 6009.62 | 96.15 |
| op00ciz020 |  | Cizalla para acero en barras nervuradas. | 1.000 | 0.00 | 0.00 |
| op00ata010 |  | Atadora de armadura. | 1.000 | 0.00 | 0.00 |
| op00sie020 |  | Sierra de disco fijo, para mesa de trabajo. | 1.000 | 0.00 | 0.00 |
| au00auh040 |  | Vibrador de hormigón, eléctrico. | 1.000 | 0.00 | 0.00 |
| mo044 | h | Oficial carpintero carpintero de encofrado. (mano de obra) | 0.621 | 392.50 | 243.74 |
| mo091 | h | Medio oficial carpintero carpintero de encofrado. (mano de obra) | 0.610 | 272.35 | 166.13 |
| mo043 | h | Oficial herrero. (mano de obra) | 0.216 | 392.50 | 84.78 |
| mo090 | h | Medio oficial herrero. (mano de obra) | 0.216 | 272.35 | 58.83 |
| mo045 | h | Oficial vertedor de hormigón. (mano de obra) | 0.010 | 392.50 | 3.93 |
| mo092 | h | Medio oficial vertedor de hormigón. (mano de obra) | 0.042 | 272.35 | 11.44 |
| % | % | Herramientas | 2 % | 3595.40 | 71.91 |
|  |  | Costes directos |  |  | 3667.31 |
