# Cercha de gran escuadría, de madera aserrada

- Propiedad del archivo: CYPE INGENIEROS, S.A.
- Formato: FIEBDC-3/2002
- Ámbito geográfico: Uruguay
- Divisa: UYU
- Costes indirectos: 3.00 %
- Gastos generales: 13.00 %
- Beneficio industrial: 6.00 %
- IVA: 21.00 %

## E Estructuras

### EM Madera

#### EMC Cerchas para techos

**EMC025** m³ Cercha de gran escuadría, de madera aserrada.
Cercha de gran escuadría de 8 m de luz, pendiente 30%, formada por elementos de madera aserrada de pino, de 75x230 mm de sección, con acabado cepillado; conexiones con herrajes de acero galvanizado tipo DX51D+Z275N y tornillos rosca-chapa de acero cincado, para ensamble de estructuras de madera; separación entre cerchas hasta 5 m.
Incluye: Replanteo y marcado de ejes de apoyo en cabeza de muro o columna. Preparación de la superficie de apoyo. Replanteo y corte de tablones. Montaje de la cercha. Colocación y fijación provisional de la cercha. Aplomado y nivelación. Conexión de la cercha y su base de apoyo.
Criterio de cómputo de proyecto: Volumen medido según documentación gráfica de Proyecto, apoyándose en las mayores dimensiones transversales para aquellas piezas que no tengan escuadrías rectangulares o cuadradas, y la longitud incluyendo las entregas.
Criterio de cómputo de obra: Se medirá el volumen realmente ejecutado según especificaciones de Proyecto, apoyándose en las mayores dimensiones transversales para aquellas piezas que no tengan escuadrías rectangulares o cuadradas, incluyendo en la longitud las entregas. Se consideran incluidos todos los elementos integrantes de la estructura señalados en los planos y detalles del Proyecto.

| Código | Ud | Descripción | Rendimiento | Precio | Importe |
|---|---|---|---|---|---|
| mt07mee101bi | m³ | Madera aserrada de pino para cerchas de gran escuadría, de hasta 5 m de longitud, de 75x230 mm de sección, con acabado cepillado. (material) | 1.000 | 17042.84 | 17042.84 |
| mt07emr511a | kg | Herrajes de acero galvanizado tipo DX51D+Z275N y tornillos rosca-chapa de acero cincado, para ensamble de estructuras de madera, para clases de servicio 1 y 2. (material) | 2.500 | 355.28 | 888.20 |
| mq07gte010b | h | Grúa autopropulsada de brazo telescópico con una capacidad de elevación de 20 t y 20 m de altura máxima de trabajo. (maquinaria) | 4.700 | 2014.99 | 9470.45 |
| op00cla010 |  | Clavadora neumática. | 1.000 | 0.00 | 0.00 |
| op00cep010 |  | Garlopa. | 1.000 | 0.00 | 0.00 |
| mo048 | h | Oficial montador de estructura de madera. (mano de obra) | 22.456 | 392.50 | 8813.98 |
| mo095 | h | Medio oficial montador de estructura de madera. (mano de obra) | 8.040 | 272.35 | 2189.69 |
| % | % | Herramientas | 2 % | 38405.16 | 768.10 |
|  |  | Costes directos |  |  | 39173.26 |
