# Marquesina de madera

- Propiedad del archivo: CYPE INGENIEROS, S.A.
- Formato: FIEBDC-3/2002
- Ámbito geográfico: Uruguay
- Divisa: UYU
- Costes indirectos: 3.00 %
- Gastos generales: 13.00 %
- Beneficio industrial: 6.00 %
- IVA: 21.00 %

## E Estructuras

### EM Madera

#### EMP Porches y marquesinas

**EMP030** Ud Marquesina de madera.
Marquesina de madera laminada de abeto tratada en autoclave, de 1710x700x950 mm y 1,2 m² de superficie. Incluso accesorios, piezas especiales, elementos de anclaje y barniz para tratamiento de protección.
Incluye: Replanteo de alineaciones y niveles. Montaje de la marquesina. Barnizado.
Criterio de cómputo de proyecto: Número de unidades previstas, según documentación gráfica de Proyecto.
Criterio de cómputo de obra: Se medirá el número de unidades realmente ejecutadas según especificaciones de Proyecto.

| Código | Ud | Descripción | Rendimiento | Precio | Importe |
|---|---|---|---|---|---|
| mt07emo030a | Ud | Marquesina de madera laminada de abeto tratada en autoclave, de 1710x700x950 mm y 1,2 m² de superficie, incluso accesorios, piezas especiales, elementos de anclaje y barniz para tratamiento de protección. (material) | 1.000 | 12318.89 | 12318.89 |
| op00tal010 |  | Taladro. | 1.000 | 0.00 | 0.00 |
| op00ato010 |  | Atornillador. | 1.000 | 0.00 | 0.00 |
| mo048 | h | Oficial montador de estructura de madera. (mano de obra) | 1.109 | 392.50 | 435.28 |
| mo095 | h | Medio oficial montador de estructura de madera. (mano de obra) | 1.109 | 272.35 | 302.04 |
| % | % | Herramientas | 2 % | 13056.21 | 261.12 |
|  |  | Costes directos |  |  | 13317.33 |
