# Partición interior con paneles de sectorización

- Propiedad del archivo: CYPE INGENIEROS, S.A.
- Formato: FIEBDC-3/2002
- Ámbito geográfico: Uruguay
- Divisa: UYU
- Costes indirectos: 3.00 %
- Gastos generales: 13.00 %
- Beneficio industrial: 6.00 %
- IVA: 21.00 %

## F Fachadas y tabiques

### FI Tabiques ligeros

#### FIM Paneles de sectorización

**FIM010** m² Partición interior con paneles de sectorización.
Partición interior con paneles machihembrados de sectorización de acero galvanizado con aislamiento incorporado, de 120 mm de espesor y 1150 mm de ancho, formados por cara exterior de chapa microgrecada acabado prelacado, con resistencia media a la corrosión y con resistencia baja a los rayos UV, de 0,5 mm de espesor, alma aislante de lana de roca de densidad media 120 kg/m³ y cara interior de chapa nervada acabado prelacado, de 0,5 mm de espesor, conductividad térmica 0,308 W/(mK), Euroclase A2-s1, d0 de reacción al fuego, resistencia al fuego EI 240. Incluso accesorios de fijación de los paneles y silicona neutra oxímica para sellado de juntas.
Criterio de valoración económica: El precio no incluye la resolución de encuentros y puntos singulares.
Incluye: Replanteo de los paneles. Colocación y fijación de los paneles. Sellado de juntas.
Criterio de cómputo de proyecto: Superficie medida según documentación gráfica de Proyecto, sin duplicar esquinas ni encuentros, deduciendo los huecos de superficie mayor de 3 m².
Criterio de cómputo de obra: Se medirá la superficie realmente ejecutada según especificaciones de Proyecto, sin duplicar esquinas ni encuentros, deduciendo los huecos de superficie mayor de 3 m².

| Código | Ud | Descripción | Rendimiento | Precio | Importe |
|---|---|---|---|---|---|
| mt12ppa020dma | m² | Panel machihembrado de sectorización de acero galvanizado con aislamiento incorporado, de 120 mm de espesor y 1150 mm de ancho, formado por cara exterior de chapa microgrecada acabado prelacado, con resistencia media a la corrosión y con resistencia baja a los rayos UV, de 0,5 mm de espesor, alma aislante de lana de roca de densidad media 120 kg/m³ y cara interior de chapa nervada acabado prelacado, de 0,5 mm de espesor, conductividad térmica 0,308 W/(mK), Euroclase A2-s1, d0 de reacción al fuego, resistencia al fuego EI 240. (material) | 1.050 | 1981.01 | 2080.06 |
| mt12ppa100b | Ud | Kit de accesorios de fijación, para paneles sándwich aislantes, en particiones. (material) | 0.200 | 338.81 | 67.76 |
| mt21qui025a | Ud | Cartucho de 300 ml de silicona neutra oxímica, incolora, Euroclase B-s3, d0 de reacción al fuego, dureza Shore A aproximada de 22, según ISO 868 y recuperación elástica >=90%, según ISO 7389. (material) | 0.100 | 151.59 | 15.16 |
| op00ciz010 |  | Cizalla. | 1.000 | 0.00 | 0.00 |
| op00roe010 |  | Roedora. | 1.000 | 0.00 | 0.00 |
| op00ato010 |  | Atornillador. | 1.000 | 0.00 | 0.00 |
| op00tal010 |  | Taladro. | 1.000 | 0.00 | 0.00 |
| mo053 | h | Oficial colocador de mamparas y sistemas de placas. (mano de obra) | 0.388 | 373.16 | 144.79 |
| mo100 | h | Medio oficial colocador de mamparas y sistemas de placas. (mano de obra) | 0.388 | 252.15 | 97.83 |
| % | % | Herramientas | 2 % | 2405.60 | 48.11 |
|  |  | Costes directos |  |  | 2453.71 |
