# Piel de vidrio y aluminio

- Propiedad del archivo: CYPE INGENIEROS, S.A.
- Formato: FIEBDC-3/2002
- Ámbito geográfico: Uruguay
- Divisa: UYU
- Costes indirectos: 3.00 %
- Gastos generales: 13.00 %
- Beneficio industrial: 6.00 %
- IVA: 21.00 %

## F Fachadas y tabiques

### FM Sistemas de piel de vidrio

#### FMC Aluminio

**FMC010** m² Piel de vidrio y aluminio.
Suministro y montaje de cerramiento de piel de vidrio y aluminio realizada mediante el sistema de tapetas, compuesto por un bastidor de perfiles de aluminio lacado en color, formando una retícula con una separación entre montantes verticales de 1,60 m y una distancia entre ejes de losa de 3,40 m, comprendiendo tres divisiones en cada planta, secciones de 60x140 mm y 4 mm de espesor en montantes y de 60x80 mm y 2 mm de espesor en parteluces; ventanas integradas con hoja oculta, invisible desde el exterior de la piel de vidrio, empleando como sistema de fijación del acristalamiento silicona estructural en los cuatro lados; anclajes de acero cincados por inmersión en baño de zinc con regulación tridimensional, compuestos por placa embebida previamente en la losa con garras y angular para fijación de los montantes verticales al edificio, perfil de unión entre parteluces y montantes, rotura del puente térmico, remates especiales de muro a obra realizados en chapa de aluminio y sellados en frío con cordón continuo de silicona negra neutra por el exterior; con cerramiento compuesto de un 60% de superficie opaca de antepechos sin acristalamiento exterior, cantos de losa y cielorrasos, formada por panel aislante compuesto de chapa de aluminio lacado, por el exterior, bandeja de chapa de aluminio lacado, por el interior y relleno de alma aislante de 30 mm de espesor, un 32% de superficie transparente fija realizada con luna reflectante de alto vacío de 6 mm, sin templar por el exterior, cámara de aire deshidratada de 12 mm y luna incolora de 6 mm por el interior y un 8% de superficie transparente. Totalmente montado.
Incluye: Preparación de las bases de fijación para recibir los sistemas de anclaje de la piel de vidrio. Replanteo de los ejes primarios del bastidor. Presentación y sujeción previa a la estructura del edificio de los ejes primarios del bastidor. Alineación, aplomado y nivelación de los perfiles primarios. Sujeción definitiva del bastidor primario. Preparación del sistema de recepción del bastidor secundario. Presentación y sujeción previa al bastidor de los perfiles secundarios. Alineación, aplomado y nivelación de los perfiles secundarios. Sujeción definitiva del bastidor secundario. Preparación y presentación de los paneles aislantes y acristalamientos. Sujeción a los marcos del bastidor. Sellado final de estanqueidad.
Criterio de cómputo de proyecto: Superficie medida según documentación gráfica de Proyecto.
Criterio de cómputo de obra: Se medirá la superficie realmente ejecutada según especificaciones de Proyecto.

| Código | Ud | Descripción | Rendimiento | Precio | Importe |
|---|---|---|---|---|---|
| mt25mco010a | m² | Estructura piel de vidrio, sistema de tapetas atornilladas y remate exterior embellecedor de tapajuntas clipado. (material) | 1.000 | 5620.08 | 5620.08 |
| mt25mco020 | m² | Panel de chapa de aluminio, formado por dos láminas de aluminio de 1,5 mm de espesor, lacadas a una cara y alma de material aislante de 30 mm de espesor. (material) | 0.600 | 4857.60 | 2914.56 |
| mt25mco030a | m² | Doble vidriado sobre piel de vidrio, luna sin templar por el exterior. (material) | 0.320 | 3228.83 | 1033.23 |
| mt25mco040a | m² | Ventana de apertura sobre piel de vidrio, sistema de tapetas atornilladas y remate exterior embellecedor de tapajuntas clipado. (material) | 0.080 | 8240.59 | 659.25 |
| mt25mco050 | m² | Repercusión de remates y anclajes varios. (material) | 1.000 | 875.40 | 875.40 |
| op00ciz010 |  | Cizalla. | 1.000 | 0.00 | 0.00 |
| op00roe010 |  | Roedora. | 1.000 | 0.00 | 0.00 |
| op00ato010 |  | Atornillador. | 1.000 | 0.00 | 0.00 |
| mo018 | h | Oficial cerrajero. (mano de obra) | 0.532 | 382.11 | 203.28 |
| mo059 | h | Medio oficial cerrajero. (mano de obra) | 0.532 | 262.38 | 139.59 |
| mo049 | h | Oficial montador de piel de vidrio. (mano de obra) | 1.553 | 387.56 | 601.88 |
| mo096 | h | Medio oficial montador de piel de vidrio. (mano de obra) | 2.218 | 261.88 | 580.85 |
| % | % | Herramientas | 2 % | 12628.12 | 252.56 |
|  |  | Costes directos |  |  | 12880.68 |
