# Forrado de viga metálica, con mampostería de ladrillo cerámico

- Propiedad del archivo: CYPE INGENIEROS, S.A.
- Formato: FIEBDC-3/2002
- Ámbito geográfico: Uruguay
- Divisa: UYU
- Costes indirectos: 3.00 %
- Gastos generales: 13.00 %
- Beneficio industrial: 6.00 %
- IVA: 21.00 %

## H Remates y ayudas

### HF Forrados

#### HFE De elementos estructurales

**HFE010** m² Forrado de viga metálica, con mampostería de ladrillo cerámico.
Forrado de viga metálica, por las dos caras del alma, realizado con mampostería de ladrillo cerámico hueco sencillo, para revestir, 24x11,5x4 cm, con juntas de 10 mm de espesor, recibida con mortero de cemento confeccionado en obra, con 300 kg/m³ de cemento, color gris, con aditivo plastificante-aireante, dosificación 1:5, suministrado en sacos, acabado con revoque a buena vista con mortero de cemento, confeccionado en obra, con aditivo hidrófugo, dosificación 1:3, armado y reforzado con malla antiálcalis.
Incluye: Preparación del mortero. Colocación de los ladrillos, previamente humedecidos, por hiladas enteras. Repaso de juntas y limpieza. Colocación de la malla. Aplicación del mortero. Acabado superficial. Curado del mortero.
Criterio de cómputo de proyecto: Superficie construida, medida según documentación gráfica de Proyecto.
Criterio de cómputo de obra: Se medirá la superficie realmente ejecutada según especificaciones de Proyecto.

| Código | Ud | Descripción | Rendimiento | Precio | Importe |
|---|---|---|---|---|---|
| mt04lvc010a | Ud | Ladrillo cerámico hueco sencillo, para revestir, 24x11,5x4 cm, densidad 780 kg/m³. (material) | 34.000 | 7.29 | 247.86 |
| mt08aaa010a | m³ | Agua. (material) | 0.010 | 46.00 | 0.46 |
| mt01arg005a | t | Arena de cantera, para mortero preparado en obra. (material) | 0.030 | 602.14 | 18.06 |
| mt08cem000g | kg | Cemento gris en sacos. (material) | 8.278 | 8.82 | 73.01 |
| mt08adt040 | kg | Aditivo plastificante-aireante para morteros. (material) | 0.031 | 35.57 | 1.10 |
| mt08adt010 | kg | Aditivo hidrófugo para impermeabilización de morteros u hormigones. (material) | 0.135 | 36.80 | 4.97 |
| mt09var030a | m² | Malla de fibra de vidrio tejida, con impregnación de PVC, de 10x10 mm de luz de malla, antiálcalis, de 115 a 125 g/m² y 500 µm de espesor, para armar revoques tradicionales, revoques y morteros. (material) | 1.050 | 46.49 | 48.81 |
| mq06hor010 | h | Hormigonera eléctrica con una capacidad de amasado de 160 l. (maquinaria) | 0.014 | 107.26 | 1.50 |
| mo020 | h | Oficial mampostero de albañil de construcción. (mano de obra) | 1.109 | 363.15 | 402.73 |
| mo113 | h | Peón de albañil de construcción. (mano de obra) | 1.076 | 242.79 | 261.24 |
| % | % | Herramientas | 2 % | 1059.74 | 21.19 |
|  |  | Costes directos |  |  | 1080.93 |
