# Tanque de combustible líquido, no subterráneo, de polietileno de alta densidad (PEAD/HDPE)

- Propiedad del archivo: CYPE INGENIEROS, S.A.
- Formato: FIEBDC-3/2002
- Ámbito geográfico: Uruguay
- Divisa: UYU
- Costes indirectos: 3.00 %
- Gastos generales: 13.00 %
- Beneficio industrial: 6.00 %
- IVA: 21.00 %

## I Instalaciones

### IC Calefacción, refrigeración, climatización y agua caliente sanitaria

#### ICD Combustible líquido

**ICD120** Ud Tanque de combustible líquido, no subterráneo, de polietileno de alta densidad (PEAD/HDPE).
Tanque homologado de gas oil, no subterráneo, colocado en el interior del edificio, de polietileno de alta densidad (PEAD/HDPE), de pared simple, con una capacidad de 2500 litros. Incluso, accesorios de conexión y elementos de protección según normativa. Totalmente montado, conexionado y probado.
Incluye: Colocación del depósito. Montaje de accesorios.
Criterio de cómputo de proyecto: Número de unidades previstas, según documentación gráfica de Proyecto.
Criterio de cómputo de obra: Se medirá el número de unidades realmente ejecutadas según especificaciones de Proyecto.

| Código | Ud | Descripción | Rendimiento | Precio | Importe |
|---|---|---|---|---|---|
| mt38dep111b | Ud | Tanque homologado de combustible líquido, de superficie, de polietileno de alta densidad (PEAD/HDPE) con refuerzos de acero, de simple pared, de 2200x860x1565 mm, con una capacidad de 2500 litros y cuatro bocas de entrada/salida. (material) | 1.000 | 56513.43 | 56513.43 |
| mt38dep114a | Ud | Accesorios de carga, aspiración y ventilación para tanque de combustible líquido de polietileno de alta densidad (PEAD/HDPE). (material) | 1.000 | 1521.46 | 1521.46 |
| mo004 | h | Oficial calefaccionista. (mano de obra) | 0.665 | 373.16 | 248.15 |
| mo103 | h | Medio oficial calefaccionista. (mano de obra) | 0.665 | 251.66 | 167.35 |
| % | % | Herramientas | 2 % | 58450.39 | 1169.01 |
|  |  | Costes directos |  |  | 59619.40 |
