# Minicentral térmica para la regulación de una instalación de piso radiante y radiadores

- Propiedad del archivo: CYPE INGENIEROS, S.A.
- Formato: FIEBDC-3/2002
- Ámbito geográfico: Uruguay
- Divisa: UYU
- Costes indirectos: 3.00 %
- Gastos generales: 13.00 %
- Beneficio industrial: 6.00 %
- IVA: 21.00 %

## I Instalaciones

### IC Calefacción, refrigeración, climatización y agua caliente sanitaria

#### ICE Emisores por agua para calefacción y refrigeración

**ICE105** Ud Minicentral térmica para la regulación de una instalación de piso radiante y radiadores.
Mini central térmica para la regulación de una instalación de piso radiante de 3 circuitos y 2 circuitos de radiadores, central electrónica de climatización con display LCD y teclado para programación y registro de parámetros, compuesta de gabinete metálico con pies regulables, soportes y puerta en color blanco con cerradura, válvula de 3 vías con servomotor analógico, bomba de circulación electrónica Magna 25-100, detentor micrométrico, válvula de retención, válvulas de corte, grupo de purgado, termómetros, detentor de ajuste, colectores para circuitos de alta temperatura, con cabezales electrotérmicos, módulo para conexión hidráulica a enfriadora de agua, con aislamiento anticondensación, termostato de seguridad electrónico, cableado eléctrico, separador de microburbujas, central electrónica de climatización con display LCD y teclado para programación y registro de parámetros, sonda ambiental de temperatura. Totalmente montada, conexionada y probada.
Incluye: Conexión al sistema de control de temperatura.
Criterio de cómputo de proyecto: Número de unidades previstas, según documentación gráfica de Proyecto.
Criterio de cómputo de obra: Se medirá el número de unidades realmente ejecutadas según especificaciones de Proyecto.

| Código | Ud | Descripción | Rendimiento | Precio | Importe |
|---|---|---|---|---|---|
| mt38rdz110oDb | Ud | Mini central térmica para la regulación de una instalación de piso radiante de 3 circuitos y 2 circuitos de radiadores, central electrónica de climatización con display LCD y teclado para programación y registro de parámetros, compuesta de gabinete metálico con pies regulables, soportes y puerta en color blanco con cerradura, válvula de 3 vías con servomotor analógico, bomba de circulación electrónica Magna 25-100, detentor micrométrico, válvula de retención, válvulas de corte, grupo de purgado, termómetros, detentor de ajuste, colectores para circuitos de alta temperatura, con cabezales electrotérmicos, módulo para conexión hidráulica a enfriadora de agua, con aislamiento anticondensación, termostato de seguridad electrónico, cableado eléctrico, separador de microburbujas, central electrónica de climatización con display LCD y teclado para programación y registro de parámetros, sonda ambiental de temperatura. (material) | 1.000 | 242147.80 | 242147.80 |
| mo004 | h | Oficial calefaccionista. (mano de obra) | 0.776 | 373.16 | 289.57 |
| mo103 | h | Medio oficial calefaccionista. (mano de obra) | 0.776 | 251.66 | 195.29 |
| % | % | Herramientas | 2 % | 242632.66 | 4852.65 |
|  |  | Costes directos |  |  | 247485.31 |
