# Caldera a gas, doméstica, de condensación, mural, para calefacción y agua caliente sanitaria

- Propiedad del archivo: CYPE INGENIEROS, S.A.
- Formato: FIEBDC-3/2002
- Ámbito geográfico: Uruguay
- Divisa: UYU
- Costes indirectos: 3.00 %
- Gastos generales: 13.00 %
- Beneficio industrial: 6.00 %
- IVA: 21.00 %

## I Instalaciones

### IC Calefacción, refrigeración, climatización y agua caliente sanitaria

#### ICG Calderas a gas

**ICG232** Ud Caldera a gas, doméstica, de condensación, mural, para calefacción y agua caliente sanitaria
Caldera mural de condensación a gas N, para calefacción y agua caliente sanitaria instantánea con microacumulación, cámara de combustión estanca, potencia nominal 24 kW, potencia de calefacción 25 kW, potencia de agua caliente sanitaria 25 kW, rendimiento en calefacción 94%, rendimiento en agua caliente sanitaria 85%, eficiencia energética clase A en calefacción, eficiencia energética clase A en agua caliente sanitaria, perfil de consumo XL, caudal específico de agua caliente sanitaria de 13,8 l/min, potencia sonora 50 dBA, dimensiones 710x400x330 mm, peso 35 kg, encendido electrónico y seguridad por ionización, sin llama piloto, con electrónica Bosch Heatronic 4, panel de mandos con display digital con iconos informativos y mensajes de texto, vaso de expansión de 6 litros, kit estándar de evacuación de humos y plantilla de montaje. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38cmj013a | Ud | Caldera mural de condensación a gas N, para calefacción y agua caliente sanitaria instantánea con microacumulación, cámara de combustión estanca, potencia nominal 24 kW, potencia de calefacción 25 kW, potencia de agua caliente sanitaria 25 kW, rendimiento en calefacción 94%, rendimiento en agua caliente sanitaria 85%, eficiencia energética clase A en calefacción, eficiencia energética clase A en agua caliente sanitaria, perfil de consumo XL, caudal específico de agua caliente sanitaria de 13,8 l/min, potencia sonora 50 dBA, dimensiones 710x400x330 mm, peso 35 kg, encendido electrónico y seguridad por ionización, sin llama piloto, con electrónica Bosch Heatronic 4, panel de mandos con display digital con iconos informativos y mensajes de texto, vaso de expansión de 6 litros, kit estándar de evacuación de humos y plantilla de montaje. (material) | 1.000 | 102494.00 | 102494.00 |
| mt38www012 | Ud | Material auxiliar para instalaciones de calefacción y agua caliente sanitaria (material) | 1.000 | 125.36 | 125.36 |
| mo004 | h | Oficial calefaccionista. (mano de obra) | 3.327 | 387.56 | 1289.41 |
| mo103 | h | Medio oficial calefaccionista. (mano de obra) | 3.327 | 261.38 | 869.61 |
| % | % | Herramientas | 2 % | 104778.38 | 2095.57 |
|  |  | Costes directos |  |  | 106873.95 |
