# Conmutador de cruce empotrado

- Propiedad del archivo: CYPE INGENIEROS, S.A.
- Formato: FIEBDC-3/2002
- Ámbito geográfico: Uruguay
- Divisa: UYU
- Costes indirectos: 3.00 %
- Gastos generales: 13.00 %
- Beneficio industrial: 6.00 %
- IVA: 21.00 %

## I Instalaciones

### IE Eléctricas

#### IEM Mecanismos

**IEM040** Ud Conmutador de cruce empotrado.
Conmutador de cruce, gama alta, intensidad asignada 10 AX, tensión asignada 250 V, con tecla redonda simple, de color especial. Instalación empotrada.
Criterio de valoración económica: El precio no incluye la caja para mecanismo empotrado ni el marco embellecedor.
Incluye: Montaje, conexionado y comprobación de su correcto funcionamiento.
Criterio de cómputo de proyecto: Número de unidades previstas, según documentación gráfica de Proyecto.
Criterio de cómputo de obra: Se medirá el número de unidades realmente ejecutadas según especificaciones de Proyecto.

| Código | Ud | Descripción | Rendimiento | Precio | Importe |
|---|---|---|---|---|---|
| mt33gag300a | Ud | Conmutador de cruce para empotrar, gama alta, intensidad asignada 10 AX, tensión asignada 250 V, según EN 60669. (material) | 1.000 | 924.04 | 924.04 |
| mt33gag105c | Ud | Tecla redonda simple, para interruptor/conmutador, gama alta, de color especial. (material) | 1.000 | 284.79 | 284.79 |
| mo003 | h | Oficial electricista. (mano de obra) | 0.166 | 373.16 | 61.94 |
| % | % | Herramientas | 2 % | 1270.77 | 25.42 |
|  |  | Costes directos |  |  | 1296.19 |
