# Base de toma de usuario de señales de radiodifusión sonora y televisión, empotrada

- Propiedad del archivo: CYPE INGENIEROS, S.A.
- Formato: FIEBDC-3/2002
- Ámbito geográfico: Uruguay
- Divisa: UYU
- Costes indirectos: 3.00 %
- Gastos generales: 13.00 %
- Beneficio industrial: 6.00 %
- IVA: 21.00 %

## I Instalaciones

### IE Eléctricas

#### IEM Mecanismos

**IEM110** Ud Base de toma de usuario de señales de radiodifusión sonora y televisión, empotrada.
Base de toma de TV/R-SAT, final, gama alta, con tapa redonda, de color y marco embellecedor para 1 elemento, de color especial. Instalación empotrada.
Criterio de valoración económica: El precio no incluye la caja para mecanismo empotrado.
Incluye: Montaje, conexionado y comprobación de su correcto funcionamiento.
Criterio de cómputo de proyecto: Número de unidades previstas, según documentación gráfica de Proyecto.
Criterio de cómputo de obra: Se medirá el número de unidades realmente ejecutadas según especificaciones de Proyecto.

| Código | Ud | Descripción | Rendimiento | Precio | Importe |
|---|---|---|---|---|---|
| mt40gag600c | Ud | Base de toma de TV/R-SAT, final, para empotrar, gama alta. (material) | 1.000 | 849.13 | 849.13 |
| mt40gag605b | Ud | Tapa redonda para base de toma de TV/R-SAT, gama media, de color. (material) | 1.000 | 281.60 | 281.60 |
| mt33gag950c | Ud | Marco embellecedor para 1 elemento, gama alta, de color especial. (material) | 1.000 | 1154.64 | 1154.64 |
| mo003 | h | Oficial electricista. (mano de obra) | 0.233 | 373.16 | 86.95 |
| % | % | Herramientas | 2 % | 2372.32 | 47.45 |
|  |  | Costes directos |  |  | 2419.77 |
