# Detector de presencia, empotrado

- Propiedad del archivo: CYPE INGENIEROS, S.A.
- Formato: FIEBDC-3/2002
- Ámbito geográfico: Uruguay
- Divisa: UYU
- Costes indirectos: 3.00 %
- Gastos generales: 13.00 %
- Beneficio industrial: 6.00 %
- IVA: 21.00 %

## I Instalaciones

### IE Eléctricas

#### IEM Mecanismos

**IEM120** Ud Detector de presencia, empotrado.
Detector de presencia, gama básica formado por mecanismo de conmutación para automatización del sistema de alumbrado y detector de presencia de material termoplástico color blanco acabado brillante. Instalación empotrada.
Criterio de valoración económica: El precio no incluye la caja para mecanismo empotrado ni el marco embellecedor.
Incluye: Montaje, conexionado y comprobación de su correcto funcionamiento.
Criterio de cómputo de proyecto: Número de unidades previstas, según documentación gráfica de Proyecto.
Criterio de cómputo de obra: Se medirá el número de unidades realmente ejecutadas según especificaciones de Proyecto.

| Código | Ud | Descripción | Rendimiento | Precio | Importe |
|---|---|---|---|---|---|
| mt34gir090a | Ud | Mecanismo de conmutación para automatización del sistema de alumbrado, tensión de alimentación 230 V, para empotrar. (material) | 1.000 | 5031.21 | 5031.21 |
| mt34gir091ab | Ud | Detector de presencia de material termoplástico color blanco acabado brillante, regulable en sensibilidad lumínica, ángulo de detección de 180° con alcance frontal de 32 m y lateral de 19 m, y altura máxima de instalación 1,1 m. (material) | 1.000 | 4143.01 | 4143.01 |
| mo003 | h | Oficial electricista. (mano de obra) | 0.166 | 387.56 | 64.33 |
| % | % | Herramientas | 2 % | 9238.55 | 184.77 |
|  |  | Costes directos |  |  | 9423.32 |
