# Cámara de inspección

- Propiedad del archivo: CYPE INGENIEROS, S.A.
- Formato: FIEBDC-3/2002
- Ámbito geográfico: Uruguay
- Divisa: UYU
- Costes indirectos: 3.00 %
- Gastos generales: 13.00 %
- Beneficio industrial: 6.00 %
- IVA: 21.00 %

## I Instalaciones

### IF Plomería

#### IFW Elementos

**IFW070** Ud Cámara de inspección.
Formación de cámara de inspección enterrada, de dimensiones interiores 63x63x80 cm, construida con mampostería de ladrillo cerámico perforado, de 1/2 pie de espesor, asentado con mortero de cemento, confeccionado en obra, dosificación 1:6, sobre solera de hormigón masivo H-35, clase de exposición ambiental A1+Q2, tamaño máximo del agregado 19,0 mm, consistencia muy plástica de 15 cm de espesor, enfoscada y bruñida interiormente con mortero de cemento, confeccionado en obra, con aditivo hidrófugo, dosificación 1:3 formando aristas y esquinas a media caña, con marco y tapa de fundición carga de rotura 125 kN, para alojamiento de la válvula; previa excavación con medios manuales y posterior relleno del trasdós con material granular. Incluso mortero para sellado de juntas.
Criterio de valoración económica: El precio no incluye la válvula.
Incluye: Replanteo. Excavación con medios manuales. Eliminación de las tierras sueltas del fondo de la excavación. Vertido y compactación del hormigón en formación de solera. Formación de la obra de mampostería con ladrillos, previamente humedecidos, colocados con mortero. Revoque y bruñido con mortero, redondeando los ángulos del fondo y de las paredes interiores de la cámara de inspección. Conexionado de los tubos a la cámara de inspección. Colocación de la tapa. Relleno del trasdós.
Criterio de cómputo de proyecto: Número de unidades previstas, según documentación gráfica de Proyecto.
Criterio de cómputo de obra: Se medirá el número de unidades realmente ejecutadas según especificaciones de Proyecto.

| Código | Ud | Descripción | Rendimiento | Precio | Importe |
|---|---|---|---|---|---|
| mt10hmf080we | m³ | Hormigón masivo H-35, clase de exposición ambiental A1+Q2, tamaño máximo del agregado 19 mm, consistencia muy plástica, premezclado, según CIRSOC 201 2005. (material) | 0.185 | 7555.96 | 1397.85 |
| mt04lpv010a | Ud | Ladrillo cerámico perforado (panal), para revestir, 24x11,5x9 cm, densidad 780 kg/m³. (material) | 93.000 | 12.38 | 1151.34 |
| mt08aaa010a | m³ | Agua. (material) | 0.013 | 46.00 | 0.60 |
| mt01arg005a | t | Arena de cantera, para mortero preparado en obra. (material) | 0.104 | 602.14 | 62.62 |
| mt08cem000g | kg | Cemento gris en sacos. (material) | 24.029 | 8.82 | 211.94 |
| mt08adt010 | kg | Aditivo hidrófugo para impermeabilización de morteros u hormigones. (material) | 0.326 | 36.80 | 12.00 |
| mt11tfa010c | Ud | Marco y tapa de fundición, 60x60 cm, para cámara de inspección registrable, carga de rotura 125 kN. (material) | 1.000 | 1939.43 | 1939.43 |
| mt01arr010a | t | Grava de cantera, de 19 a 25 mm de diámetro. (material) | 0.991 | 384.70 | 381.24 |
| mq06hor010 | h | Hormigonera eléctrica con una capacidad de amasado de 160 l. (maquinaria) | 0.047 | 107.26 | 5.04 |
| au00auh040 |  | Vibrador de hormigón, eléctrico. | 1.000 | 0.00 | 0.00 |
| mo020 | h | Oficial mampostero de albañil de construcción. (mano de obra) | 1.941 | 363.15 | 704.87 |
| mo113 | h | Peón de albañil de construcción. (mano de obra) | 4.410 | 242.79 | 1070.70 |
| % | % | Herramientas | 2 % | 6937.63 | 138.75 |
|  |  | Costes directos |  |  | 7076.38 |
