# Válvula de gas

- Propiedad del archivo: CYPE INGENIEROS, S.A.
- Formato: FIEBDC-3/2002
- Ámbito geográfico: Uruguay
- Divisa: UYU
- Costes indirectos: 3.00 %
- Gastos generales: 13.00 %
- Beneficio industrial: 6.00 %
- IVA: 21.00 %

## I Instalaciones

### IG Gases combustibles

#### IGW Elementos

**IGW020** Ud Válvula de gas.
Llave de esfera de latón con mando de palanca, con rosca cilíndrica GAS hembra-hembra de 2" de diámetro, PN=30 bar, acabado cromado.
Incluye: Montaje, conexionado y comprobación de su correcto funcionamiento.
Criterio de cómputo de proyecto: Número de unidades previstas, según documentación gráfica de Proyecto.
Criterio de cómputo de obra: Se medirá el número de unidades realmente ejecutadas según especificaciones de Proyecto.

| Código | Ud | Descripción | Rendimiento | Precio | Importe |
|---|---|---|---|---|---|
| mt43acv090g | Ud | Llave de esfera de latón con mando de palanca, con rosca cilíndrica GAS hembra-hembra de 2" de diámetro, PN=30 bar, acabado cromado. (material) | 1.000 | 2159.19 | 2159.19 |
| mo010 | h | Oficial instalador gasista. (mano de obra) | 0.460 | 387.56 | 178.28 |
| mo109 | h | Medio oficial instalador gasista. (mano de obra) | 0.460 | 261.38 | 120.23 |
| % | % | Herramientas | 2 % | 2457.70 | 49.15 |
|  |  | Costes directos |  |  | 2506.85 |
