# Fuente de alimentación KNX

- Propiedad del archivo: CYPE INGENIEROS, S.A.
- Formato: FIEBDC-3/2002
- Ámbito geográfico: Uruguay
- Divisa: UYU
- Costes indirectos: 3.00 %
- Gastos generales: 13.00 %
- Beneficio industrial: 6.00 %
- IVA: 21.00 %

## I Instalaciones

### IM Domóticas e inmóticas

#### IMK Componentes del sistema KNX

**IMK800** Ud Fuente de alimentación KNX.
Fuente de alimentación de 4 módulos, con filtro de banda y salida adicional, intensidad de salida máxima 160 mA, para dispositivos con protocolo de comunicación KNX, tensión nominal entre 200 y 240 Vca (50/60 Hz) o entre 240 y 250 Vcc, tensión en la salida para la línea bus entre 28 y 31 Vcc y tensión en la salida adicional 30 Vcc. Montaje en carril DIN.
Incluye: Montaje y conexionado.
Criterio de cómputo de proyecto: Número de unidades previstas, según documentación gráfica de Proyecto.
Criterio de cómputo de obra: Se medirá el número de unidades realmente ejecutadas según especificaciones de Proyecto.

| Código | Ud | Descripción | Rendimiento | Precio | Importe |
|---|---|---|---|---|---|
| mt35dfa010a | Ud | Fuente de alimentación de 4 módulos, con filtro de banda y salida adicional, intensidad de salida máxima 160 mA, para dispositivos con protocolo de comunicación KNX, tensión nominal entre 200 y 240 Vca (50/60 Hz) o entre 240 y 250 Vcc, tensión en la salida para la línea bus entre 28 y 31 Vcc y tensión en la salida adicional 30 Vcc, con borne de conexión y ramal a 45°, para montaje en carril DIN. (material) | 1.000 | 8591.01 | 8591.01 |
| mo003 | h | Oficial electricista. (mano de obra) | 0.333 | 387.56 | 129.06 |
| mo102 | h | Medio oficial electricista. (mano de obra) | 0.333 | 261.38 | 87.04 |
| mo123 | h | Especialista en la puesta en marcha de instalaciones. (mano de obra) | 0.665 | 733.03 | 487.46 |
| % | % | Herramientas | 2 % | 9294.57 | 185.89 |
|  |  | Costes directos |  |  | 9480.46 |
