# Válvula de retención de seguridad

- Propiedad del archivo: CYPE INGENIEROS, S.A.
- Formato: FIEBDC-3/2002
- Ámbito geográfico: Uruguay
- Divisa: UYU
- Costes indirectos: 3.00 %
- Gastos generales: 13.00 %
- Beneficio industrial: 6.00 %
- IVA: 21.00 %

## I Instalaciones

### IS Evacuación de aguas

#### ISS Colectores suspendidos

**ISS005** Ud Válvula de retención de seguridad.
Válvula de retención de polipropileno, de 160 mm de diámetro, con cierre automático con clapeta, bloqueo manual y empuñadura extraíble, colocada entre el colector de salida y la acometida.
Incluye: Montaje, conexionado y comprobación de su correcto funcionamiento.
Criterio de cómputo de proyecto: Número de unidades previstas, según documentación gráfica de Proyecto.
Criterio de cómputo de obra: Se medirá el número de unidades realmente ejecutadas según especificaciones de Proyecto.

| Código | Ud | Descripción | Rendimiento | Precio | Importe |
|---|---|---|---|---|---|
| mt11ita010g | Ud | Válvula de retención de polipropileno, de 160 mm de diámetro, con cierre automático con clapeta, bloqueo manual y empuñadura extraíble. (material) | 1.000 | 18904.04 | 18904.04 |
| mo008 | h | Oficial plomero. (mano de obra) | 0.499 | 373.16 | 186.21 |
| % | % | Herramientas | 2 % | 19090.25 | 381.81 |
|  |  | Costes directos |  |  | 19472.06 |
