# Montacargas

- Propiedad del archivo: CYPE INGENIEROS, S.A.
- Formato: FIEBDC-3/2002
- Ámbito geográfico: Uruguay
- Divisa: UYU
- Costes indirectos: 3.00 %
- Gastos generales: 13.00 %
- Beneficio industrial: 6.00 %
- IVA: 21.00 %

## I Instalaciones

### IT Transporte

#### ITC Montacargas

**ITC010** Ud Montacargas.
Montacargas hidráulico para 750 kg, de 4 detenidas (6 m), de 1,2x1,2 m de plataforma, con guías y un pistón. Totalmente montado, conexionado y probado.
Incluye: Replanteo. Instalación del montacargas. Conexionado con la red eléctrica.
Criterio de cómputo de proyecto: Número de unidades previstas, según documentación gráfica de Proyecto.
Criterio de cómputo de obra: Se medirá el número de unidades realmente ejecutadas según especificaciones de Proyecto.

| Código | Ud | Descripción | Rendimiento | Precio | Importe |
|---|---|---|---|---|---|
| mt39mch010dc | Ud | Montacargas hidráulico para 750 kg, de 4 detenidas (6 m), de 1,2x1,2 m de plataforma, con guías y un pistón. (material) | 1.000 | 908710.23 | 908710.23 |
| mo016 | h | Oficial instalador de aparatos elevadores. (mano de obra) | 48.793 | 387.56 | 18910.22 |
| mo085 | h | Medio oficial instalador de aparatos elevadores. (mano de obra) | 48.793 | 261.38 | 12753.51 |
| % | % | Herramientas | 2 % | 940373.96 | 18807.48 |
|  |  | Costes directos |  |  | 959181.44 |
