# Montacargas

- Propiedad del archivo: CYPE INGENIEROS, S.A.
- Formato: FIEBDC-3/2002
- Ámbito geográfico: Uruguay
- Divisa: UYU
- Costes indirectos: 3.00 %
- Gastos generales: 13.00 %
- Beneficio industrial: 6.00 %
- IVA: 21.00 %

## I Instalaciones

### IT Transporte

#### ITC Montacargas

**ITC010** Ud Montacargas.
Montacargas hidráulico para 1500 kg, de 3 detenidas (6 m), de 2x2 m de plataforma, con guías y un pistón. Totalmente montado, conexionado y probado.
Incluye: Replanteo. Instalación del montacargas. Conexionado con la red eléctrica.
Criterio de cómputo de proyecto: Número de unidades previstas, según documentación gráfica de Proyecto.
Criterio de cómputo de obra: Se medirá el número de unidades realmente ejecutadas según especificaciones de Proyecto.

| Código | Ud | Descripción | Rendimiento | Precio | Importe |
|---|---|---|---|---|---|
| mt39mch010fb | Ud | Montacargas hidráulico para 1500 kg, de 3 detenidas (6 m), de 2x2 m de plataforma, con guías y un pistón. (material) | 1.000 | 1057666.69 | 1057666.69 |
| mo016 | h | Oficial instalador de aparatos elevadores. (mano de obra) | 57.443 | 387.56 | 22262.61 |
| mo085 | h | Medio oficial instalador de aparatos elevadores. (mano de obra) | 57.443 | 261.38 | 15014.45 |
| % | % | Herramientas | 2 % | 1094943.75 | 21898.88 |
|  |  | Costes directos |  |  | 1116842.63 |
