# Silla salvaescaleras

- Propiedad del archivo: CYPE INGENIEROS, S.A.
- Formato: FIEBDC-3/2002
- Ámbito geográfico: Uruguay
- Divisa: UYU
- Costes indirectos: 3.00 %
- Gastos generales: 13.00 %
- Beneficio industrial: 6.00 %
- IVA: 21.00 %

## I Instalaciones

### IT Transporte

#### ITS Salvaescaleras

**ITS030** Ud Silla salvaescaleras.
Silla salvaescaleras, uso interior, para salvar desniveles de una o más plantas, para escaleras tanto rectas como curvas, con y sin cambio de pendiente, con un recorrido máximo de 8 m, una capacidad máxima de carga de 125 kg, una velocidad de 0,12 m/s, con reposabrazos, asiento y reposapiés plegable, rail de aluminio instalado en la escalera mediante fijaciones a los peldaños. Tablero eléctrico y dobles circuitos eléctricos de protección, limitadores de velocidad, freno motor electromagnético y demás dispositivos de seguridad según normativa vigente. Totalmente montada, conexionada y probada.
Incluye: Preparación de la zona de trabajo. Colocación de las guías y fijaciones. Montaje de la silla sobre las guías. Conexionado con la red eléctrica. Colocación y conexión de las botoneras y de los sistemas de seguridad.
Criterio de cómputo de proyecto: Número de unidades previstas, según documentación gráfica de Proyecto.
Criterio de cómputo de obra: Se medirá el número de unidades realmente ejecutadas según especificaciones de Proyecto.

| Código | Ud | Descripción | Rendimiento | Precio | Importe |
|---|---|---|---|---|---|
| mt39ses210a | Ud | Silla salvaescaleras, uso interior, para salvar desniveles de una o más plantas, para escaleras tanto rectas como curvas, con y sin cambio de pendiente, con un recorrido máximo de 8 m, una capacidad máxima de carga de 125 kg, una velocidad de 0,12 m/s, con reposabrazos, asiento y reposapiés plegable, rail de aluminio instalado en la escalera mediante fijaciones a los peldaños. Tablero eléctrico y dobles circuitos eléctricos de protección, limitadores de velocidad, freno motor electromagnético y demás dispositivos de seguridad según normativa vigente. (material) | 1.000 | 722096.44 | 722096.44 |
| mo016 | h | Oficial instalador de aparatos elevadores. (mano de obra) | 13.307 | 387.56 | 5157.26 |
| mo085 | h | Medio oficial instalador de aparatos elevadores. (mano de obra) | 13.307 | 261.38 | 3478.18 |
| % | % | Herramientas | 2 % | 730731.88 | 14614.64 |
|  |  | Costes directos |  |  | 745346.52 |
