# Sistema de ventilación mecánica descentralizada con recuperación de calor

- Propiedad del archivo: CYPE INGENIEROS, S.A.
- Formato: FIEBDC-3/2002
- Ámbito geográfico: Uruguay
- Divisa: UYU
- Costes indirectos: 3.00 %
- Gastos generales: 13.00 %
- Beneficio industrial: 6.00 %
- IVA: 21.00 %

## I Instalaciones

### IV Ventilación

#### IVM Ventilación mecánica

**IVM130** Ud Sistema de ventilación mecánica descentralizada con recuperación de calor.
Sistema de ventilación mecánica descentralizada con recuperación de calor, para muros de entre 280 y 470 mm de espesor, para una superficie de hasta 70 m², compuesto por fuente de alimentación, unidad de control a distancia con comunicación vía radio, con sensor de humedad, sensor de temperatura interior, sensor de temperatura exterior, sensores de CO2 y sensor de calidad del aire, con posibilidad de control desde smartphone o tablet a través de la App y dos equipos de ventilación formados por manguito pasamuros de 160 mm de diámetro, panel frontal interior; prefiltro y filtro de aire F7 con tratamiento antibacteriano; ventilador reversible de tres velocidades con motor de tipo EC de bajo consumo de 7,8 W, caudal de aire máximo 60 m³/h, clase de eficiencia energética A, presión sonora a 3 m 12 dBA; intercambiador de calor cerámico con tratamiento antibacteriano, eficiencia de recuperación calorífica 97%, garras de fijación y tapa exterior de color blanco, peso 3,2 kg, cada uno; instalación empotrada en el muro. Incluso elementos de fijación.
Incluye: Replanteo. Colocación y fijación. Comprobación de su correcto funcionamiento.
Criterio de cómputo de proyecto: Número de unidades previstas, según documentación gráfica de Proyecto.
Criterio de cómputo de obra: Se medirá el número de unidades realmente ejecutadas según especificaciones de Proyecto.

| Código | Ud | Descripción | Rendimiento | Precio | Importe |
|---|---|---|---|---|---|
| mt42hum050aa | Ud | Sistema de ventilación mecánica descentralizada con recuperación de calor, para muros de entre 280 y 470 mm de espesor, para una superficie de hasta 70 m², compuesto por fuente de alimentación, unidad de control a distancia con comunicación vía radio, con sensor de humedad, sensor de temperatura interior, sensor de temperatura exterior, sensores de CO2 y sensor de calidad del aire, con posibilidad de control desde smartphone o tablet a través de la App y dos equipos de ventilación formados por manguito pasamuros de 160 mm de diámetro, panel frontal interior; prefiltro y filtro de aire F7 con tratamiento antibacteriano; ventilador reversible de tres velocidades con motor de tipo EC de bajo consumo de 7,8 W, caudal de aire máximo 60 m³/h, clase de eficiencia energética A, presión sonora a 3 m 12 dBA; intercambiador de calor cerámico con tratamiento antibacteriano, eficiencia de recuperación calorífica 97%, garras de fijación y tapa exterior de color blanco, peso 3,2 kg, cada uno. (material) | 1.000 | 81311.96 | 81311.96 |
| mo011 | h | Oficial montador. (mano de obra) | 4.436 | 404.60 | 1794.81 |
| mo080 | h | Medio oficial montador. (mano de obra) | 4.436 | 273.34 | 1212.54 |
| % | % | Herramientas | 2 % | 84319.31 | 1686.39 |
|  |  | Costes directos |  |  | 86005.70 |
