# Desolidarización bajo piso cerámico o de piedra natural, con láminas nodulares de polietileno

- Propiedad del archivo: CYPE INGENIEROS, S.A.
- Formato: FIEBDC-3/2002
- Ámbito geográfico: Uruguay
- Divisa: UYU
- Costes indirectos: 3.00 %
- Gastos generales: 13.00 %
- Beneficio industrial: 6.00 %
- IVA: 21.00 %

## N Aislamientos e impermeabilizaciones

### NS Desolidarizaciones

#### NSN Suelos

**NSN005** m² Desolidarización bajo piso cerámico o de piedra natural, con láminas nodulares de polietileno.
Desolidarización bajo piso cerámico o de piedra natural, con lámina desolidarizante de estructura nodular de polietileno, de 1 m de ancho y 3 mm de espesor, con ambas caras revestidas de geotextil no tejido de polipropileno, fijada al soporte con adhesivo cementoso mejorado, C2 E, con tiempo abierto ampliado, extendido con llana dentada.
Incluye: Corte y preparación de la lámina desolidarizante. Extendido del adhesivo cementoso sobre la superficie soporte. Colocación de la lámina desolidarizante.
Criterio de cómputo de proyecto: Superficie medida según documentación gráfica de Proyecto.
Criterio de cómputo de obra: Se medirá la superficie realmente ejecutada según especificaciones de Proyecto.

| Código | Ud | Descripción | Rendimiento | Precio | Importe |
|---|---|---|---|---|---|
| mt09mcr250a | kg | Adhesivo cementoso mejorado, C2 E, con tiempo abierto ampliado, para la fijación de geomembranas, compuesto por cementos especiales, agregados seleccionados y resinas sintéticas. (material) | 2.000 | 21.07 | 42.14 |
| mt15rev180a | m² | Lámina desolidarizante de estructura nodular de polietileno, de 1 m de ancho y 3 mm de espesor, con ambas caras revestidas de geotextil no tejido de polipropileno, suministrada en rollos de 30 m de longitud. (material) | 1.050 | 907.21 | 952.57 |
| mo029 | h | Oficial aplicador de membranas impermeabilizantes preelaboradas. (mano de obra) | 0.111 | 377.17 | 41.87 |
| mo067 | h | Medio oficial aplicador de membranas impermeabilizantes preelaboradas. (mano de obra) | 0.111 | 261.88 | 29.07 |
| % | % | Herramientas | 2 % | 1065.65 | 21.31 |
|  |  | Costes directos |  |  | 1086.96 |
