# Lucernario de placas translúcidas, en techo plano

- Propiedad del archivo: CYPE INGENIEROS, S.A.
- Formato: FIEBDC-3/2002
- Ámbito geográfico: Uruguay
- Divisa: UYU
- Costes indirectos: 3.00 %
- Gastos generales: 13.00 %
- Beneficio industrial: 6.00 %
- IVA: 21.00 %

## Q Techos

### QL Lucernarios

#### QLL De placas translúcidas sintéticas

**QLL010** m² Lucernario de placas translúcidas, en techo plano.
Lucernario a cuatro aguas en techo plano, con losa hueca translúcida plana de policarbonato celular, de 16 mm de espesor, color blanco opal translúcido, conductividad térmica 3,02 W/(mK), Euroclase B-s1, d0 de reacción al fuego, con una transmisión de luminosidad del 48%, proporcionando un aislamiento acústico de 18 dB. Incluso accesorios de fijación de las placas y silicona neutra oxímica, para sellado de juntas.
Criterio de valoración económica: El precio no incluye la estructura soporte.
Incluye: Colocación y fijación de las placas. Resolución del perímetro interior y exterior del conjunto. Sellado elástico de juntas.
Criterio de cómputo de proyecto: Superficie del faldón medida en verdadera magnitud, según documentación gráfica de Proyecto.
Criterio de cómputo de obra: Se medirá, en verdadera magnitud, la superficie realmente ejecutada según especificaciones de Proyecto.

| Código | Ud | Descripción | Rendimiento | Precio | Importe |
|---|---|---|---|---|---|
| mt21lpc010h | m² | Losa hueca translúcida plana de policarbonato celular, de 16 mm de espesor, color blanco opal translúcido, conductividad térmica 3,02 W/(mK), Euroclase B-s1, d0 de reacción al fuego, con una transmisión de luminosidad del 48%, proporcionando un aislamiento acústico de 18 dB y con tratamiento a los rayos UV en las dos caras. (material) | 1.050 | 1162.11 | 1220.22 |
| mt21lpc030 | Ud | Kit de accesorios de fijación, para placas de policarbonato celular, en lucernarios, formado por tornillos autorroscantes de acero inoxidable, arandela de aluminio y EPDM piezas de protección de polipropileno para colocar a presión, cinta autoadhesiva y perfiles de cierre lateral. (material) | 0.200 | 1082.79 | 216.56 |
| mt22www050a | Ud | Cartucho de 300 ml de silicona neutra oxímica, de elasticidad permanente y curado rápido, color blanco, rango de temperatura de trabajo de -60 a 150°C, con resistencia a los rayos UV, dureza Shore A aproximada de 22, según ISO 868 y elongación a rotura >= 800%, según ISO 8339. (material) | 0.200 | 155.04 | 31.01 |
| mo011 | h | Oficial montador. (mano de obra) | 0.388 | 373.16 | 144.79 |
| mo080 | h | Medio oficial montador. (mano de obra) | 0.388 | 252.15 | 97.83 |
| % | % | Herramientas | 2 % | 1710.41 | 34.21 |
|  |  | Costes directos |  |  | 1744.62 |
