# Sistema "VELUX" de tubo solar para techos planos

- Propiedad del archivo: CYPE INGENIEROS, S.A.
- Formato: FIEBDC-3/2002
- Ámbito geográfico: Uruguay
- Divisa: UYU
- Costes indirectos: 3.00 %
- Gastos generales: 13.00 %
- Beneficio industrial: 6.00 %
- IVA: 21.00 %

## Q Techos

### QL Lucernarios

#### QLT Tubos solares

**QLT020** Ud Sistema "VELUX" de tubo solar para techos planos.
Tubo solar rígido, modelo TCR 0K14 2010 "VELUX", de 35 cm de diámetro, compuesto por un marco de PVC blanco de 15 cm de altura, hoja de material plástico (ABS), cúpula exterior transparente de polimetilmetacrilato (PMMA), dos tubos rígidos de aluminio, con revestimiento interior reflectante, de 62 cm de longitud y 35 cm de diámetro, dos codos regulables entre 0° y 45°, kit difusor con doble panel acrílico aislante y anillo embellecedor interior, de plástico, de color blanco, instalado en techos planos con pendientes de 0° a 15°, mediante 1 extensión rígida de aluminio, con revestimiento interior reflectante, modelo ZTR 0K14, de 62 cm de longitud y 35 cm de diámetro. Totalmente equipado y montado.
Incluye: Replanteo. Presentación, aplomado y nivelación del marco. Atornillado de los elementos de fijación del marco. Sellado de juntas perimetrales. Colocación de accesorios.
Criterio de cómputo de proyecto: Número de unidades previstas, según documentación gráfica de Proyecto.
Criterio de cómputo de obra: Se medirá el número de unidades realmente ejecutadas según especificaciones de Proyecto.

| Código | Ud | Descripción | Rendimiento | Precio | Importe |
|---|---|---|---|---|---|
| mt21trv060b | Ud | Tubo solar rígido, modelo TCR 0K14 2010 "VELUX", de 35 cm de diámetro, compuesto por un marco de PVC blanco de 15 cm de altura, hoja de material plástico (ABS), cúpula exterior transparente de polimetilmetacrilato (PMMA), dos tubos rígidos de aluminio, con revestimiento interior reflectante, de 62 cm de longitud y 35 cm de diámetro, dos codos regulables entre 0° y 45°, kit difusor con doble panel acrílico aislante y anillo embellecedor interior, de plástico, de color blanco, para instalación en techos planos con pendientes de 0° a 15°. (material) | 1.000 | 21729.75 | 21729.75 |
| mt21trv020c | Ud | Extensión rígida de aluminio, con revestimiento interior reflectante, para tubo solar, modelo ZTR 0K14 0062 "VELUX", de 62 cm de longitud y 35 cm de diámetro. (material) | 1.000 | 2843.47 | 2843.47 |
| mo011 | h | Oficial montador. (mano de obra) | 1.331 | 387.56 | 515.84 |
| mo080 | h | Medio oficial montador. (mano de obra) | 0.554 | 261.88 | 145.08 |
| % | % | Herramientas | 2 % | 25234.14 | 504.68 |
|  |  | Costes directos |  |  | 25738.82 |
