# Lucernario de vidrio

- Propiedad del archivo: CYPE INGENIEROS, S.A.
- Formato: FIEBDC-3/2002
- Ámbito geográfico: Uruguay
- Divisa: UYU
- Costes indirectos: 3.00 %
- Gastos generales: 13.00 %
- Beneficio industrial: 6.00 %
- IVA: 21.00 %

## Q Techos

### QL Lucernarios

#### QLV De vidrio

**QLV010** m² Lucernario de vidrio.
Lucernario de vidrio a dos aguas, con un grado de complejidad bajo. ESTRUCTURA: formada por perfiles de aluminio en "T", en "L" y rectangulares, de hasta 100 mm de altura, placas de refuerzo en las uniones, tapas y remates de chapa de aluminio acabado lacado, con el sello QUALICOAT, que garantiza el espesor y la calidad del proceso de lacado; ACRISTALAMIENTO: doble vidriado templado de control solar y seguridad (laminar), 6/6/3+3, conjunto formado por vidrio exterior templado, de control solar, color azul de 6 mm, cámara de aire deshidratada con perfil separador de aluminio y doble sellado perimetral, de 6 mm, y vidrio interior laminar incoloro de 3+3 mm de espesor compuesto por dos lunas de vidrio de 3 mm, unidas mediante una lámina incolora de butiral de polivinilo; 18 mm de espesor total. Incluso remates, anclajes y fijaciones mecánicas.
Incluye: Replanteo de los puntos de apoyo de la estructura. Corte de los perfiles. Montaje y fijación de la estructura de perfiles de aluminio. Colocación y fijación del acristalamiento. Resolución de puntos singulares. Sellado elástico de juntas.
Criterio de cómputo de proyecto: Superficie del faldón medida en verdadera magnitud, según documentación gráfica de Proyecto.
Criterio de cómputo de obra: Se medirá, en verdadera magnitud, la superficie realmente ejecutada según especificaciones de Proyecto.

| Código | Ud | Descripción | Rendimiento | Precio | Importe |
|---|---|---|---|---|---|
| mt21lpe030d | m² | Estructura para lucernario a dos aguas, con un grado de complejidad bajo, formada por perfiles de aluminio en "T", en "L" y rectangulares, de hasta 100 mm de altura, placas de refuerzo en las uniones, tapas y remates de chapa de aluminio, acabado lacado, con el sello QUALICOAT, que garantiza el espesor y la calidad del proceso de lacado, espesor máximo del acristalamiento: 32 mm, con anclajes, fijaciones mecánicas y juntas de estanqueidad de EPDM. Elaboración en taller. (material) | 1.000 | 11145.71 | 11145.71 |
| mt21veg055yaaa | m² | Doble vidriado templado de control solar y seguridad (laminar), 6/6/3+3, conjunto formado por vidrio exterior templado, de control solar, color azul de 6 mm, cámara de aire deshidratada con perfil separador de aluminio y doble sellado perimetral, de 6 mm, y vidrio interior laminar incoloro de 3+3 mm de espesor compuesto por dos lunas de vidrio de 3 mm, unidas mediante una lámina incolora de butiral de polivinilo; 18 mm de espesor total. (material) | 1.006 | 5389.96 | 5422.30 |
| mt21vva015a | Ud | Cartucho de 310 ml de silicona neutra, incolora, dureza Shore A aproximada de 23, según ISO 868 y recuperación elástica >=80%, según ISO 7389. (material) | 0.580 | 202.61 | 117.51 |
| mt21vva021 | Ud | Material auxiliar para la colocación de vidrios. (material) | 1.000 | 44.23 | 44.23 |
| mo011 | h | Oficial montador. (mano de obra) | 6.831 | 387.56 | 2647.42 |
| mo080 | h | Medio oficial montador. (mano de obra) | 6.831 | 261.88 | 1788.90 |
| mo055 | h | Oficial vidriero. (mano de obra) | 0.377 | 401.37 | 151.32 |
| mo110 | h | Medio oficial vidriero. (mano de obra) | 0.377 | 278.45 | 104.98 |
| % | % | Herramientas | 2 % | 21422.37 | 428.45 |
|  |  | Costes directos |  |  | 21850.82 |
