# Limahoya metálica

- Propiedad del archivo: CYPE INGENIEROS, S.A.
- Formato: FIEBDC-3/2002
- Ámbito geográfico: Uruguay
- Divisa: UYU
- Costes indirectos: 3.00 %
- Gastos generales: 13.00 %
- Beneficio industrial: 6.00 %
- IVA: 21.00 %

## Q Techos

### QR Remates

#### QRL Limahoyas, limatesas y cumbreras

**QRL010** m Limahoya metálica.
Formación de limahoya con plancha de plomo laminado de 2,00 mm de espesor, sobre doble tabique aligerado de 9 cm de espesor cada uno, de ladrillos cerámicos huecos de 24x11,5x9 cm, asentados con mortero de cemento, confeccionado en obra, dosificación 1:6 y macizado con mortero de cemento, confeccionado en obra, dosificación 1:6. Incluso piezas especiales, solapes, fijaciones, conexiones a bajantes y junta de estanqueidad.
Incluye: Limpieza y preparación de la superficie. Formación de tabiques aligerados. Remate superior de los tabiques aligerados mediante mortero de cemento. Colocación de la lámina. Solapes y conexiones a bajantes.
Criterio de cómputo de proyecto: Longitud medida en verdadera magnitud, según documentación gráfica de Proyecto.
Criterio de cómputo de obra: Se medirá, en verdadera magnitud, la longitud realmente ejecutada según especificaciones de Proyecto.

| Código | Ud | Descripción | Rendimiento | Precio | Importe |
|---|---|---|---|---|---|
| mt13vap010b | m² | Plancha de plomo laminado de 2 mm de espesor. (material) | 0.693 | 1226.64 | 850.06 |
| mt04lvc010c | Ud | Ladrillo cerámico hueco doble, para revestir, 24x11,5x9 cm, densidad 780 kg/m³. (material) | 26.000 | 9.47 | 246.22 |
| mt08aaa010a | m³ | Agua. (material) | 0.006 | 46.00 | 0.28 |
| mt01arg005a | t | Arena de cantera, para mortero preparado en obra. (material) | 0.044 | 602.14 | 26.49 |
| mt08cem000g | kg | Cemento gris en sacos. (material) | 6.750 | 8.82 | 59.54 |
| mq06hor010 | h | Hormigonera eléctrica con una capacidad de amasado de 160 l. (maquinaria) | 0.019 | 107.26 | 2.04 |
| op00ciz010 |  | Cizalla. | 1.000 | 0.00 | 0.00 |
| mo020 | h | Oficial mampostero de albañil de construcción. (mano de obra) | 1.681 | 363.15 | 610.46 |
| mo077 | h | Medio oficial mampostero de albañil de construcción. (mano de obra) | 0.554 | 252.15 | 139.69 |
| mo113 | h | Peón de albañil de construcción. (mano de obra) | 1.080 | 242.79 | 262.21 |
| % | % | Herramientas | 2 % | 2196.99 | 43.94 |
|  |  | Costes directos |  |  | 2240.93 |
