# Tablero estructural de madera, para formación de faldón en techo inclinado

- Propiedad del archivo: CYPE INGENIEROS, S.A.
- Formato: FIEBDC-3/2002
- Ámbito geográfico: Uruguay
- Divisa: UYU
- Costes indirectos: 3.00 %
- Gastos generales: 13.00 %
- Beneficio industrial: 6.00 %
- IVA: 21.00 %

## Q Techos

### QU Componentes de techos inclinados y curvas

#### QUN Paneles y tableros para faldones

**QUN030** m² Tablero estructural de madera, para formación de faldón en techo inclinado.
Tablero estructural contrachapado de madera de pino insigne (Pinus radiata), para uso exterior, de 18 mm de espesor, con bordes canteados, fijado mecánicamente sobre soporte discontinuo de madera; para formación de faldón en techo inclinado. Incluso tornillos autotaladrantes de cabeza avellanada, de acero galvanizado.
Incluye: Replanteo. Corte de las piezas. Fijación mecánica de las piezas al soporte.
Criterio de cómputo de proyecto: Superficie del faldón medida en verdadera magnitud, según documentación gráfica de Proyecto.
Criterio de cómputo de obra: Se medirá, en verdadera magnitud, la superficie realmente ejecutada según especificaciones de Proyecto.

| Código | Ud | Descripción | Rendimiento | Precio | Importe |
|---|---|---|---|---|---|
| mt07tdm060b | m² | Tablero estructural contrachapado de madera de pino insigne (Pinus radiata), para uso exterior, de 18 mm de espesor, con bordes canteados, Euroclase D-s2, d0 de reacción al fuego, emisión de formaldehído menor o igual a 0,124 mg/m³ de aire. (material) | 1.050 | 528.43 | 554.85 |
| mt13pst110a | Ud | Tornillo autotaladrante de cabeza avellanada, de acero galvanizado, de 5,5 mm de diámetro y 76 mm de longitud. (material) | 5.000 | 5.94 | 29.70 |
| op00cla010 |  | Clavadora neumática. | 1.000 | 0.00 | 0.00 |
| op00cep010 |  | Garlopa. | 1.000 | 0.00 | 0.00 |
| mo017 | h | Oficial carpintero. (mano de obra) | 0.204 | 368.40 | 75.15 |
| mo058 | h | Medio oficial carpintero. (mano de obra) | 0.204 | 253.71 | 51.76 |
| % | % | Herramientas | 2 % | 711.46 | 14.23 |
|  |  | Costes directos |  |  | 725.69 |
