# Capa base de mortero de cal sobre paramento exterior

- Propiedad del archivo: CYPE INGENIEROS, S.A.
- Formato: FIEBDC-3/2002
- Ámbito geográfico: Uruguay
- Divisa: UYU
- Costes indirectos: 3.00 %
- Gastos generales: 13.00 %
- Beneficio industrial: 6.00 %
- IVA: 21.00 %

## R Revestimientos

### RB Morteros industriales para revoque y revoque fino

#### RBA Morteros de cal

**RBA020** m² Capa base de mortero de cal sobre paramento exterior.
Capa base de mortero de cal, resistencia a compresión de 3 a 7,5 N/mm², absorción de agua por capilaridad menor de 0,2 kg/m² min½, color gris, de 15 mm de espesor, revocado con fajas fajas fajas maestras, con acabado rugoso, aplicado manualmente, sobre paramento exterior de mampostería cerámica, vertical. Incluso junquillos de PVC, para formación de juntas y malla de fibra de vidrio antiálcalis en los cambios de material y en los frentes de la losa, para evitar fisuras.
Criterio de valoración económica: El precio incluye la protección de los elementos del entorno que puedan verse afectados durante los trabajos y la resolución de puntos singulares, pero no incluye la capa de terminación de mortero.
Incluye: Preparación de la superficie soporte. Despiece de paños de trabajo. Colocación de reglones y lienzas. Colocación de tientos. Formación de fajas fajas fajas fajas fajas fajas fajas maestras. Preparación del mortero. Colocación de la malla entre distintos materiales y en los frentes de la losa. Aplicación del mortero. Realización de juntas y puntos singulares. Ejecución del acabado. Curado del mortero.
Criterio de cómputo de proyecto: Superficie medida según documentación gráfica de Proyecto, deduciendo el 50% de los huecos entre 2 y 4 m² y el 100% de los huecos mayores de 4 m², añadiendo a cambio, en estos últimos, la superficie de la parte interior del hueco, correspondiente al desarrollo de jambas y dinteles. En los huecos que no se deduzcan, o que se deduzcan parcialmente, están incluidos los trabajos de realizar la superficie interior del hueco.
Criterio de cómputo de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.005 | 46.00 | 0.23 |
| mt28esc020g | kg | Mortero de cal, resistencia a compresión de 3 a 7,5 N/mm², absorción de agua por capilaridad menor de 0,2 kg/m² min½, para uso en interiores o en exteriores, color gris, compuesto de cal aérea, conglomerantes hidráulicos, agregados de granulometría compensada y aditivos orgánicos e inorgánicos, suministrado en sacos. (material) | 24.000 | 8.46 | 203.04 |
| mt28maw050e | m² | Malla de fibra de vidrio antiálcalis, de 7x6,5 mm de luz de malla, 195 g/m² de masa superficial, 0,65 mm de espesor y de 0,11x50 m, para armar morteros. (material) | 0.210 | 63.32 | 13.30 |
| mt28mon030 | m | Junquillo de PVC. (material) | 0.750 | 11.83 | 8.87 |
| op00tal020 |  | Taladro con batidora. | 1.000 | 0.00 | 0.00 |
| mo039 | h | Oficial revocador. (mano de obra) | 0.532 | 363.15 | 193.20 |
| mo111 | h | Peón revocador. (mano de obra) | 0.322 | 250.73 | 80.74 |
| % | % | Herramientas | 2 % | 499.38 | 9.99 |
|  |  | Costes directos |  |  | 509.37 |
