# Pintura apta para estar en contacto con agua potable

- Propiedad del archivo: CYPE INGENIEROS, S.A.
- Formato: FIEBDC-3/2002
- Ámbito geográfico: Uruguay
- Divisa: UYU
- Costes indirectos: 3.00 %
- Gastos generales: 13.00 %
- Beneficio industrial: 6.00 %
- IVA: 21.00 %

## R Revestimientos

### RO Pinturas para uso específico

#### ROH En contacto con agua potable

**ROH010** m² Pintura apta para estar en contacto con agua potable.
Aplicación manual de dos manos de revestimiento sintético elástico impermeabilizante bicomponente a base de resinas de poliuretano alifático, sin disolventes, con certificado de potabilidad, color gris, (rendimiento: 0,25 kg/m² cada mano), sobre superficies de acero en contacto con agua potable.
Incluye: Preparación de la mezcla. Aplicación de dos manos de acabado.
Criterio de cómputo de proyecto: Superficie medida según documentación gráfica de Proyecto, con el mismo criterio que el soporte base.
Criterio de cómputo de obra: Se medirá la superficie realmente ejecutada según especificaciones de Proyecto, con el mismo criterio que el soporte base.

| Código | Ud | Descripción | Rendimiento | Precio | Importe |
|---|---|---|---|---|---|
| mt15bas280b | kg | Revestimiento sintético elástico impermeabilizante bicomponente a base de resinas de poliuretano alifático, sin disolventes, con certificado de potabilidad, color gris, permeable al vapor de agua, con alta resistencia a los agentes químicos y resistencia a la intemperie. (material) | 0.500 | 1080.65 | 540.33 |
| op00tal020 |  | Taladro con batidora. | 1.000 | 0.00 | 0.00 |
| mo038 | h | Oficial pintor. (mano de obra) | 0.166 | 393.70 | 65.35 |
| mo076 | h | Medio oficial pintor. (mano de obra) | 0.166 | 273.34 | 45.37 |
| % | % | Herramientas | 2 % | 651.05 | 13.02 |
|  |  | Costes directos |  |  | 664.07 |
