# Perfil de transición entre felpudo y piso

- Propiedad del archivo: CYPE INGENIEROS, S.A.
- Formato: FIEBDC-3/2002
- Ámbito geográfico: Uruguay
- Divisa: UYU
- Costes indirectos: 3.00 %
- Gastos generales: 13.00 %
- Beneficio industrial: 6.00 %
- IVA: 21.00 %

## R Revestimientos

### RS Pisos

#### RSF Alfombras y felpudos

**RSF040** m Perfil de transición entre felpudo y piso.
Perfil de transición entre felpudo y piso a distinto nivel, con superficie antideslizante inclinada, de aluminio, de 12 mm de altura, 50 mm de ancho y 1,5 mm de espesor. COLOCACIÓN: con elementos de fijación sobre piso.
Incluye: Preparación de la superficie soporte. Colocación y fijación mecánica del perfil.
Criterio de cómputo de proyecto: Longitud medida según documentación gráfica de Proyecto.
Criterio de cómputo de obra: Se medirá la longitud realmente ejecutada según especificaciones de Proyecto.

| Código | Ud | Descripción | Rendimiento | Precio | Importe |
|---|---|---|---|---|---|
| mt18fel120a | m | Perfil de transición entre felpudo y piso a distinto nivel, con superficie antideslizante inclinada, de aluminio, de 12 mm de altura, 50 mm de ancho y 1,5 mm de espesor, con elementos de fijación. (material) | 1.000 | 1404.18 | 1404.18 |
| mo027 | h | Oficial colocador de moquettes y revestimientos textiles. (mano de obra) | 0.055 | 377.17 | 20.74 |
| % | % | Herramientas | 2 % | 1424.92 | 28.50 |
|  |  | Costes directos |  |  | 1453.42 |
