# Parquet mosaico

- Propiedad del archivo: CYPE INGENIEROS, S.A.
- Formato: FIEBDC-3/2002
- Ámbito geográfico: Uruguay
- Divisa: UYU
- Costes indirectos: 3.00 %
- Gastos generales: 13.00 %
- Beneficio industrial: 6.00 %
- IVA: 21.00 %

## R Revestimientos

### RS Pisos

#### RSM De madera

**RSM030** m² Parquet mosaico.
Parquet mosaico lamparquet, formado por tablillas de madera de jatoba, de 250x50x10 mm, adosadas unas a otras pero no unidas entre sí, colocadas con adhesivo a base de poliuretano en damero, y protegida la madera del piso del posible paso del agua en forma de vapor a través de la losa y de la aparición de condensaciones mediante film de polietileno de 0,2 mm. Incluso acuchillado, lijado, plastecido, aplicación de fondos y barnizado final con tres manos de barniz de poliuretano de dos componentes P-6/8.
Incluye: Colocación de la barrera de vapor. Vertido y extendido sobre el soporte del adhesivo. Colocación de las tablas de parquet. Limpieza del adhesivo sobrante. Acuchillado y lijado de la superficie. Plastecido y aplicación de fondos. Barnizado.
Criterio de cómputo de proyecto: Superficie útil, medida según documentación gráfica de Proyecto. No se ha incrementado el metraje por roturas y recortes, ya que en la descomposición se ha considerado un 5% más de piezas.
Criterio de cómputo de obra: Se medirá la superficie realmente ejecutada según especificaciones de Proyecto.

| Código | Ud | Descripción | Rendimiento | Precio | Importe |
|---|---|---|---|---|---|
| mt15mbv100a | m² | Film de polietileno, de 0,2 mm de espesor. (material) | 1.100 | 16.09 | 17.70 |
| mt18mva040 | kg | Adhesivo de reacción de poliuretano, para pegado de madera. (material) | 1.100 | 116.31 | 127.94 |
| mt18mpm020e | m² | Tablilla de lamparquet, madera maciza de jatoba, 250x50x10 mm. (material) | 1.030 | 449.88 | 463.38 |
| mt27tmp010 | l | Barniz de poliuretano de dos componentes P-6/8. (material) | 0.900 | 347.53 | 312.78 |
| mq08war160 | h | Lijadora de aplicación en pisos de madera, equipada con rodillos para lija y sistema de aspiración. (maquinaria) | 0.150 | 147.99 | 22.20 |
| op00cla010 |  | Clavadora neumática. | 1.000 | 0.00 | 0.00 |
| op00cep010 |  | Garlopa. | 1.000 | 0.00 | 0.00 |
| op00tro010 |  | Tronzador. | 1.000 | 0.00 | 0.00 |
| mo025 | h | Oficial colocador de pisos de madera. (mano de obra) | 1.009 | 363.15 | 366.42 |
| mo063 | h | Medio oficial colocador de pisos de madera. (mano de obra) | 0.416 | 252.15 | 104.89 |
| % | % | Herramientas | 2 % | 1415.31 | 28.31 |
|  |  | Costes directos |  |  | 1443.62 |
