# Bañera de hierro fundido

- Propiedad del archivo: CYPE INGENIEROS, S.A.
- Formato: FIEBDC-3/2002
- Ámbito geográfico: Uruguay
- Divisa: UYU
- Costes indirectos: 3.00 %
- Gastos generales: 13.00 %
- Beneficio industrial: 6.00 %
- IVA: 21.00 %

## S Señalización y equipamiento

### SA Artefactos sanitarios

#### SAB Bañeras

**SAB025** Ud Bañera de hierro fundido.
Bañera de hierro fundido, gama básica, color blanco, de 140x70 cm, sin asas. Incluso silicona para sellado de juntas.
Criterio de valoración económica: El precio no incluye la grifería.
Incluye: Replanteo. Colocación y fijación del aparato. Montaje del desagüe. Conexión a la red de evacuación. Comprobación de su correcto funcionamiento. Sellado de juntas.
Criterio de cómputo de proyecto: Número de unidades previstas, según documentación gráfica de Proyecto.
Criterio de cómputo de obra: Se medirá el número de unidades realmente colocadas según especificaciones de Proyecto.

| Código | Ud | Descripción | Rendimiento | Precio | Importe |
|---|---|---|---|---|---|
| mt30bhs010a | Ud | Bañera de hierro fundido, gama básica, color blanco, de 140x70 cm, fondo antideslizante, sin asas. (material) | 1.000 | 32346.41 | 32346.41 |
| mt30dba020 | Ud | Desagüe automático de latón-cobre para bañera, acabado cromado. (material) | 1.000 | 7526.61 | 7526.61 |
| mt30www005 | Ud | Cartucho de 300 ml de silicona ácida monocomponente, fungicida, para sellado de juntas en ambientes húmedos. (material) | 0.036 | 447.73 | 16.12 |
| mo008 | h | Oficial plomero. (mano de obra) | 1.331 | 387.56 | 515.84 |
| % | % | Herramientas | 2 % | 40404.98 | 808.10 |
|  |  | Costes directos |  |  | 41213.08 |
