# Pileta de pileta de lavadero

- Propiedad del archivo: CYPE INGENIEROS, S.A.
- Formato: FIEBDC-3/2002
- Ámbito geográfico: Uruguay
- Divisa: UYU
- Costes indirectos: 3.00 %
- Gastos generales: 13.00 %
- Beneficio industrial: 6.00 %
- IVA: 21.00 %

## S Señalización y equipamiento

### SC Cocinas/galerías

#### SCF Piletas de cocina y piletas de pileta de lavadero

**SCF020** Ud Pileta de pileta de lavadero.
Pileta de pileta de pileta de pileta de pileta de pileta de lavadero de porcelana sanitaria, color blanco, de 600x390x360 mm, con mueble soporte de tablero aglomerado, de 378x555x786 mm, equipado con grifería, gama básica, compuesta de caño giratorio superior, con aireador, con desagüe y sifón. Incluso conexión a las redes de agua fría y caliente y a la red de evacuación existentes, fijación del aparato y sellado con silicona.
Incluye: Replanteo y trazado en el paramento soporte de la situación del aparato. Colocación, nivelación y fijación de los elementos de soporte. Nivelación, aplomado y colocación del aparato. Conexión a la red de evacuación. Montaje de la grifería. Conexión a las redes de agua fría y caliente. Montaje de accesorios y complementos. Sellado de juntas. Comprobación de su correcto funcionamiento.
Criterio de cómputo de proyecto: Número de unidades previstas, según documentación gráfica de Proyecto.
Criterio de cómputo de obra: Se medirá el número de unidades realmente colocadas según especificaciones de Proyecto.

| Código | Ud | Descripción | Rendimiento | Precio | Importe |
|---|---|---|---|---|---|
| mt30lar010a | Ud | Pileta de pileta de lavadero de porcelana sanitaria, color blanco, de 600x390x360 mm. (material) | 1.000 | 7677.21 | 7677.21 |
| mt30lar012a | Ud | Mueble soporte de tablero aglomerado, de 378x555x786 mm, para pileta de pileta de lavadero. (material) | 1.000 | 4685.77 | 4685.77 |
| mt31gcg060a | Ud | Grifería con montura convencional para pileta de pileta de lavadero, gama básica, compuesta de caño giratorio superior, con aireador. (material) | 1.000 | 3944.79 | 3944.79 |
| mt30dla010a | Ud | Desagüe curvo registrable con sifón botella para pileta de pileta de lavadero. (material) | 1.000 | 210.13 | 210.13 |
| op00tal010 |  | Taladro. | 1.000 | 0.00 | 0.00 |
| op00ato010 |  | Atornillador. | 1.000 | 0.00 | 0.00 |
| mo008 | h | Oficial plomero. (mano de obra) | 0.665 | 404.60 | 269.06 |
| mo107 | h | Medio oficial plomero. (mano de obra) | 0.444 | 272.84 | 121.14 |
| % | % | Herramientas | 2 % | 16908.10 | 338.16 |
|  |  | Costes directos |  |  | 17246.26 |
