# Banda protectora de PVC

- Propiedad del archivo: CYPE INGENIEROS, S.A.
- Formato: FIEBDC-3/2002
- Ámbito geográfico: Uruguay
- Divisa: UYU
- Costes indirectos: 3.00 %
- Gastos generales: 13.00 %
- Beneficio industrial: 6.00 %
- IVA: 21.00 %

## S Señalización y equipamiento

### SD Protecciones

#### SDP Bandas protectoras de paramentos verticales

**SDP011** m Banda protectora de PVC.
Banda protectora de PVC, de 400 mm de ancho y 4,5 mm de espesor, de color gris, fijada mediante adhesivo de poliuretano al paramento.
Incluye: Replanteo. Fijación de la banda al paramento vertical.
Criterio de cómputo de proyecto: Longitud medida a ejes, según documentación gráfica de Proyecto.
Criterio de cómputo de obra: Se medirá, a ejes, la longitud realmente ejecutada según especificaciones de Proyecto.

| Código | Ud | Descripción | Rendimiento | Precio | Importe |
|---|---|---|---|---|---|
| mt53pdi010fa | m | Banda protectora de PVC, de 400 mm de ancho y 4,5 mm de espesor, de color gris, Euroclase B-s1, d0 de reacción al fuego. (material) | 1.050 | 2433.28 | 2554.94 |
| mt47adc110a | kg | Adhesivo especial de poliuretano bicomponente. (material) | 0.360 | 161.39 | 58.10 |
| mo011 | h | Oficial montador. (mano de obra) | 0.055 | 373.16 | 20.52 |
| mo080 | h | Medio oficial montador. (mano de obra) | 0.055 | 252.15 | 13.87 |
| % | % | Herramientas | 2 % | 2647.43 | 52.95 |
|  |  | Costes directos |  |  | 2700.38 |
