# Piso de resinas sintéticas

- Propiedad del archivo: CYPE INGENIEROS, S.A.
- Formato: FIEBDC-3/2002
- Ámbito geográfico: Uruguay
- Divisa: UYU
- Costes indirectos: 3.00 %
- Gastos generales: 13.00 %
- Beneficio industrial: 6.00 %
- IVA: 21.00 %

## U Urbanización interior del lote

### UD Pistas deportivas

#### UDR Pisos de resinas sintéticas

**UDR010** m² Piso de resinas sintéticas.
Formación de revestimiento continuo sintético, formado por la aplicación sucesiva de una capa de regularización y acondicionamiento de la superficie de mortero acrílico, para regularización de superficies y agregados silíceos seleccionados (rendimiento aproximado de 0,3 kg/m² de ligante puro y 0,5 kg/m² de agregado), tres capas de mortero acrílico (rendimiento aproximado de 0,4 kg/m² por capa) y capa de sellado de pintura monocomponente a base de resinas acrílicas (rendimiento aproximado de 0,2 kg/m²), para cancha de tenis, sobre piso de aglomerado asfáltico no incluido en este precio.
Incluye: Limpieza del soporte, consistente en un barrido (manual o mecánico mediante barredora) o soplado de la superficie a tratar. Replanteo de las dimensiones de la pista deportiva. Secado de cada capa antes de aplicar la siguiente, incluyendo raspado, barrido y soplado de las imperfecciones. Aplicación del revestimiento en capas delgadas sucesivas.
Criterio de cómputo de proyecto: Superficie medida según documentación gráfica de Proyecto.
Criterio de cómputo de obra: Se medirá la superficie realmente ejecutada según especificaciones de Proyecto.

| Código | Ud | Descripción | Rendimiento | Precio | Importe |
|---|---|---|---|---|---|
| mt47adc060a | kg | Mortero acrílico, para regularización de superficies. (material) | 0.300 | 197.66 | 59.30 |
| mt47adc050b | kg | Agregados silíceos de granulometría 0,2-0,4 mm. (material) | 0.500 | 11.26 | 5.63 |
| mt08aaa010a | m³ | Agua. (material) | 0.680 | 46.22 | 31.43 |
| mt47adc080a | kg | Mortero acrílico. (material) | 1.200 | 219.34 | 263.21 |
| mt27pij050a | kg | Pintura monocomponente a base de resinas acrílicas. (material) | 0.200 | 353.52 | 70.70 |
| mo041 | h | Oficial mampostero de construcción de obra civil. (mano de obra) | 0.388 | 393.70 | 152.76 |
| mo087 | h | Medio oficial mampostero de construcción de obra civil. (mano de obra) | 0.582 | 273.34 | 159.08 |
| % | % | Herramientas | 2 % | 742.11 | 14.84 |
|  |  | Costes directos |  |  | 756.95 |
