# Plantación de árbol

- Propiedad del archivo: CYPE INGENIEROS, S.A.
- Formato: FIEBDC-3/2002
- Ámbito geográfico: Uruguay
- Divisa: UYU
- Costes indirectos: 3.00 %
- Gastos generales: 13.00 %
- Beneficio industrial: 6.00 %
- IVA: 21.00 %

## U Urbanización interior del lote

### UJ Jardinería

#### UJP Suministro y plantación de especies

**UJP010** Ud Plantación de árbol.
Plantación de Acacia negra (Gleditsia triacanthos) de 14 a 16 cm de perímetro de tronco a 1 m del suelo, en hoyo de 60x60x60 cm realizado con medios mecánicos; suministro en contenedor. Incluso tierra vegetal cribada y substratos vegetales fertilizados.
Incluye: Laboreo y preparación del terreno con medios mecánicos. Abonado del terreno. Plantación. Colocación de tutor. Primer riego.
Criterio de cómputo de proyecto: Número de unidades previstas, según documentación gráfica de Proyecto.
Criterio de cómputo de obra: Se medirá el número de unidades realmente ejecutadas según especificaciones de Proyecto.

| Código | Ud | Descripción | Rendimiento | Precio | Importe |
|---|---|---|---|---|---|
| mt48eac010d | Ud | Acacia negra (Gleditsia triacanthos) de 14 a 16 cm de perímetro de tronco a 1 m del suelo; suministro en contenedor de 50 litros, D=50 cm. (material) | 1.000 | 1247.83 | 1247.83 |
| mt48tie030a | m³ | Tierra vegetal cribada, suministrada a granel. (material) | 0.100 | 730.21 | 73.02 |
| mt48tie020 | kg | Abono mineral complejo NPK 15-15-15. (material) | 0.010 | 25.42 | 0.25 |
| mt08aaa010a | m³ | Agua. (material) | 0.040 | 46.22 | 1.85 |
| mq01exn020a | h | Retroexcavadora hidráulica sobre neumáticos, de 105 kW. (maquinaria) | 0.050 | 1638.51 | 81.93 |
| mq04dua020b | h | Dumper de descarga frontal de 2 t de carga útil. (maquinaria) | 0.050 | 327.70 | 16.39 |
| mo040 | h | Oficial jardinero. (mano de obra) | 0.166 | 377.17 | 62.61 |
| mo115 | h | Peón jardinero. (mano de obra) | 0.333 | 252.16 | 83.97 |
| % | % | Herramientas | 2 % | 1567.85 | 31.36 |
|  |  | Costes directos |  |  | 1599.21 |
