# Muro de contención de mampostería

- Propiedad del archivo: CYPE INGENIEROS, S.A.
- Formato: FIEBDC-3/2002
- Ámbito geográfico: Uruguay
- Divisa: UYU
- Costes indirectos: 3.00 %
- Gastos generales: 13.00 %
- Beneficio industrial: 6.00 %
- IVA: 21.00 %

## U Urbanización interior del lote

### UN Muros de contención

#### UNM Muros de contención

**UNM010** m³ Muro de contención de mampostería.
Muro de contención de tierras de mampostería ordinaria de piedra caliza, a una cara vista, entre terrenos a distinto nivel, de hasta 3 m de altura, recibida con mortero de cemento confeccionado en obra, con 250 kg/m³ de cemento, color gris, dosificación 1:6, suministrado en sacos. Incluso tubos de PVC para drenaje.
Criterio de valoración económica: El precio no incluye la fundación.
Incluye: Replanteo del muro. Colocación y aplomado de miras de referencia. Tendido de hilos entre miras. Limpieza y humectación de la cama de la primera hilada. Colocación de los mampuestos y acuñado de los mismos con ripios. Tanteo con regla y plomada, rectificando su posición mediante golpeo. Disposición de los tubos de drenaje. Refino, rejuntado y rehundido de juntas. Limpieza del paramento.
Criterio de cómputo de proyecto: Volumen medido sobre la sección teórica de cálculo, según documentación gráfica de Proyecto.
Criterio de cómputo de obra: Se medirá el volumen teórico ejecutado según especificaciones de Proyecto.

| Código | Ud | Descripción | Rendimiento | Precio | Importe |
|---|---|---|---|---|---|
| mt08pmu010a | m³ | Piedra caliza, para mampostería ordinaria. (material) | 0.810 | 695.70 | 563.52 |
| mt08aaa010a | m³ | Agua. (material) | 0.038 | 46.22 | 1.76 |
| mt01arg005a | t | Arena de cantera, para mortero preparado en obra. (material) | 0.309 | 604.79 | 186.88 |
| mt08cem000g | kg | Cemento gris en sacos. (material) | 47.880 | 8.86 | 424.22 |
| mt36tie010da | m | Tubo de PVC, serie B, de 75 mm de diámetro y 3 mm de espesor, con extremo abocardado. (material) | 0.050 | 117.55 | 5.88 |
| mq06hor010 | h | Hormigonera eléctrica con una capacidad de amasado de 160 l. (maquinaria) | 0.133 | 108.89 | 14.48 |
| mo041 | h | Oficial mampostero de construcción de obra civil. (mano de obra) | 2.318 | 393.70 | 912.60 |
| mo022 | h | Oficial colocador de piedra natural. (mano de obra) | 3.244 | 393.70 | 1277.16 |
| mo060 | h | Medio oficial colocador de piedra natural. (mano de obra) | 3.244 | 273.34 | 886.71 |
| % | % | Herramientas | 3 % | 4273.21 | 128.20 |
|  |  | Costes directos |  |  | 4401.41 |
