# Ménsula de hormigón armado para borde de pileta desbordante

- Propiedad del archivo: CYPE INGENIEROS, S.A.
- Formato: FIEBDC-3/2002
- Ámbito geográfico: Uruguay
- Divisa: UYU
- Costes indirectos: 3.00 %
- Gastos generales: 13.00 %
- Beneficio industrial: 6.00 %
- IVA: 21.00 %

## U Urbanización interior del lote

### UP Piscinas

#### UPG Vasos, ménsulas y escaleras

**UPG025** m³ Ménsula de hormigón armado para borde de pileta desbordante.
Ménsula en "U" de hormigón armado para borde de pileta desbordante, realizada con hormigón H-35, clase de exposición ambiental CL+C1, tamaño máximo del agregado 19,0 mm, consistencia muy plástica, premezclado, y vertido desde camión, y acero ADN 420, con una cuantía aproximada de 40 kg/m³. Montaje y desmontaje de sistema de encofrado formado por: superficie encofrante de tablones de madera, amortizables en 4 usos y estructura soporte vertical de puntales metálicos, amortizables en 150 usos. Incluso alambre de atar, separadores y líquido desencofrante, para evitar la adherencia del hormigón al encofrado.
Criterio de valoración económica: El precio incluye el corte, doblado y armado del acero en el obrador de herrería y el montaje en el lugar definitivo de su colocación en obra, pero no incluye las tuberías de desagüe, las boquillas de impulsión ni la toma del limpiafondos.
Incluye: Replanteo. Colocación de las armaduras con separadores homologados. Montaje del sistema de encofrado. Vertido y compactación del hormigón. Desmontaje del sistema de encofrado. Curado del hormigón.
Criterio de cómputo de proyecto: Volumen medido sobre las secciones teóricas de la excavación, según documentación gráfica de Proyecto.
Criterio de cómputo de obra: Se medirá el volumen teórico ejecutado según especificaciones de Proyecto, sin incluir los incrementos por excesos de excavación no autorizados.

| Código | Ud | Descripción | Rendimiento | Precio | Importe |
|---|---|---|---|---|---|
| mt08ema050b | m³ | Madera para encofrar, de 26 mm de espesor. (material) | 0.070 | 11807.17 | 826.50 |
| mt50spa081a | Ud | Puntal metálico telescópico, de hasta 3 m de altura. (material) | 0.075 | 590.44 | 44.28 |
| mt50spa052b | m | Tablón de madera de pino, de 20x7,2 cm. (material) | 0.112 | 193.87 | 21.71 |
| mt08var060 | kg | Puntas de acero de 20x100 mm. (material) | 0.280 | 268.34 | 75.14 |
| mt08dba010d | l | Agente desmoldeante, a base de aceites especiales, emulsionable en agua, para encofrados metálicos, fenólicos o de madera. (material) | 0.168 | 55.33 | 9.30 |
| mt07aco020a | Ud | Separador homologado para fundaciones. (material) | 10.000 | 4.66 | 46.60 |
| mt07aco090b | kg | Acero en barras nervuradas, ADN 420, de varios diámetros, según IRAM-IAS U 500-528. (material) | 42.000 | 83.63 | 3512.46 |
| mt08var050 | kg | Alambre galvanizado para atar, de 1,30 mm de diámetro. (material) | 0.580 | 46.00 | 26.68 |
| mt10haf070sqc | m³ | Hormigón H-35, clase de exposición ambiental CL+C1, tamaño máximo del agregado 19 mm, consistencia muy plástica, premezclado, según CIRSOC 201 2005. (material) | 1.050 | 7662.48 | 8045.60 |
| op00ciz020 |  | Cizalla para acero en barras nervuradas. | 1.000 | 0.00 | 0.00 |
| op00ata010 |  | Atadora de armadura. | 1.000 | 0.00 | 0.00 |
| au00auh020 |  | Canaleta para vertido del hormigón. | 1.000 | 0.00 | 0.00 |
| au00auh040 |  | Vibrador de hormigón, eléctrico. | 1.000 | 0.00 | 0.00 |
| mo044 | h | Oficial carpintero carpintero de encofrado. (mano de obra) | 0.887 | 377.91 | 335.21 |
| mo091 | h | Medio oficial carpintero carpintero de encofrado. (mano de obra) | 0.887 | 262.22 | 232.59 |
| mo043 | h | Oficial herrero. (mano de obra) | 0.284 | 377.91 | 107.33 |
| mo090 | h | Medio oficial herrero. (mano de obra) | 0.319 | 262.22 | 83.65 |
| mo045 | h | Oficial vertedor de hormigón. (mano de obra) | 0.078 | 377.91 | 29.48 |
| mo092 | h | Medio oficial vertedor de hormigón. (mano de obra) | 0.311 | 262.22 | 81.55 |
| % | % | Herramientas | 2 % | 13478.08 | 269.56 |
|  |  | Costes directos |  |  | 13747.64 |
