# Manguito pasamuros

- Propiedad del archivo: CYPE INGENIEROS, S.A.
- Formato: FIEBDC-3/2002
- Ámbito geográfico: Uruguay
- Divisa: UYU
- Costes indirectos: 3.00 %
- Gastos generales: 13.00 %
- Beneficio industrial: 6.00 %
- IVA: 21.00 %

## U Urbanización interior del lote

### UP Piscinas

#### UPM Complementos para vaso de piscina

**UPM050** Ud Manguito pasamuros.
Manguito pasamuros de PVC, de 40 mm de diámetro y 300 mm de longitud, color gris.
Incluye: Colocación.
Criterio de cómputo de proyecto: Número de unidades previstas, según documentación gráfica de Proyecto.
Criterio de cómputo de obra: Se medirá el número de unidades realmente ejecutadas según especificaciones de Proyecto.

| Código | Ud | Descripción | Rendimiento | Precio | Importe |
|---|---|---|---|---|---|
| mt47ped090c | Ud | Manguito pasamuros de PVC, de 40 mm de diámetro y 300 mm de longitud, color gris. (material) | 1.000 | 574.05 | 574.05 |
| mo008 | h | Oficial plomero. (mano de obra) | 0.111 | 387.56 | 43.02 |
| mo107 | h | Medio oficial plomero. (mano de obra) | 0.111 | 261.38 | 29.01 |
| % | % | Herramientas | 2 % | 646.08 | 12.92 |
|  |  | Costes directos |  |  | 659.00 |
