# Sensores y estaciones meteorológicas

- Propiedad del archivo: CYPE INGENIEROS, S.A.
- Formato: FIEBDC-3/2002
- Ámbito geográfico: Uruguay
- Divisa: UYU
- Costes indirectos: 3.00 %
- Gastos generales: 13.00 %
- Beneficio industrial: 6.00 %
- IVA: 21.00 %

## U Urbanización interior del lote

### UR Riego

#### URM Automatización

**URM020** Ud Sensores y estaciones meteorológicas.
Sensor de lluvia de respuesta rápida, inalámbrico, con receptor, con cuerpo de plástico, soporte de pared y brazo telescópico, distancia máxima de transmisión del sensor de lluvia de 76,2 m hasta el receptor, sólo apto para programadores de 24 V de corriente alterna. Incluso accesorios de montaje y conexión con el programador. Totalmente montado y conexionado.
Incluye: Montaje sobre una superficie exterior. Conexionado eléctrico con el programador. Ajuste de funcionamiento.
Criterio de cómputo de proyecto: Número de unidades previstas, según documentación gráfica de Proyecto.
Criterio de cómputo de obra: Se medirá el número de unidades realmente ejecutadas según especificaciones de Proyecto.

| Código | Ud | Descripción | Rendimiento | Precio | Importe |
|---|---|---|---|---|---|
| mt48hun420a | Ud | Sensor de lluvia de respuesta rápida, inalámbrico, con receptor, con cuerpo de plástico, soporte de pared y brazo telescópico, distancia máxima de transmisión del sensor de lluvia de 76,2 m hasta el receptor, sólo apto para programadores de 24 V de corriente alterna. (material) | 1.000 | 2878.00 | 2878.00 |
| mo003 | h | Oficial electricista. (mano de obra) | 0.166 | 373.16 | 61.94 |
| mo102 | h | Medio oficial electricista. (mano de obra) | 0.166 | 251.66 | 41.78 |
| % | % | Herramientas | 2 % | 2981.72 | 59.63 |
|  |  | Costes directos |  |  | 3041.35 |
