# Ensayo de cal

- Propiedad del archivo: CYPE INGENIEROS, S.A.
- Formato: FIEBDC-3/2002
- Ámbito geográfico: Uruguay
- Divisa: UYU
- Costes indirectos: 3.00 %
- Gastos generales: 13.00 %
- Beneficio industrial: 6.00 %
- IVA: 21.00 %

## X Control de calidad y ensayos

### XA Morteros, yesos, cales y cementos

#### XAC Cales

**XAC010** Ud Ensayo de cal.
Ensayos a realizar en laboratorio acreditado en el área técnica correspondiente, sobre una muestra de cal, tomada en obra, para la determinación de las siguientes características: análisis químico. Incluso desplazamiento a obra e informe de resultados.
Incluye: Desplazamiento a obra. Toma de muestras. Realización de ensayos. Redacción de informe de los resultados de los ensayos realizados.
Criterio de cómputo de proyecto: Ensayo a realizar, según documentación del Plan de control de calidad.

| Código | Ud | Descripción | Rendimiento | Precio | Importe |
|---|---|---|---|---|---|
| mt49des010 | Ud | Repercusión de desplazamiento a obra para la toma de muestras. (material) | 1.000 | 23.22 | 23.22 |
| mt49cal020 | Ud | Toma en obra de muestras de cales aéreas o hidráulicas, cuyo peso no exceda de 50 kg. (material) | 1.000 | 1004.95 | 1004.95 |
| mt49cal060 | Ud | Análisis químico completo de las cales. (material) | 1.000 | 6452.78 | 6452.78 |
| mt49cal030 | Ud | Informe de resultados de los ensayos realizados sobre una muestra de cal aérea o hidráulica. (material) | 1.000 | 3014.85 | 3014.85 |
| % | % | Herramientas | 2 % | 10495.80 | 209.92 |
|  |  | Costes directos |  |  | 10705.72 |
