# Prueba de servicio de techo

- Propiedad del archivo: CYPE INGENIEROS, S.A.
- Formato: FIEBDC-3/2002
- Ámbito geográfico: Uruguay
- Divisa: UYU
- Costes indirectos: 3.00 %
- Gastos generales: 13.00 %
- Beneficio industrial: 6.00 %
- IVA: 21.00 %

## X Control de calidad y ensayos

### XR Pruebas de servicio

#### XRQ Techos

**XRQ010** Ud Prueba de servicio de techo.
Prueba de servicio a realizar por laboratorio acreditado en el área técnica correspondiente, para comprobar la estanqueidad de un techo plano de entre 100 y 200 m² de superficie mediante inundación de toda su superficie. Incluso desplazamiento a obra e informe de resultados.
Incluye: Desplazamiento a obra. Realización de la prueba. Redacción de informe del resultado de la prueba realizada.
Criterio de cómputo de proyecto: Prueba a realizar, según documentación del Plan de control de calidad.
Criterio de cómputo de obra: Se medirá el número de pruebas realizadas por laboratorio acreditado según especificaciones de Proyecto.

| Código | Ud | Descripción | Rendimiento | Precio | Importe |
|---|---|---|---|---|---|
| mt49prs010bh | Ud | Prueba de servicio para comprobar la estanqueidad de un techo plano de entre 100 y 200 m² de superficie, mediante inundación, incluso desplazamiento a obra e informe de resultados. (material) | 1.000 | 8269.02 | 8269.02 |
| % | % | Herramientas | 2 % | 8269.02 | 165.38 |
|  |  | Costes directos |  |  | 8434.40 |
