# Marquesina de protección de paso peatonal en el interior del edificio

- Propiedad del archivo: CYPE INGENIEROS, S.A.
- Formato: FIEBDC-3/2002
- Ámbito geográfico: Uruguay
- Divisa: UYU
- Costes indirectos: 3.00 %
- Gastos generales: 13.00 %
- Beneficio industrial: 6.00 %
- IVA: 21.00 %

## Y Seguridad y salud

### YC Sistemas de protección colectiva

#### YCM Escaleras, marquesinas, pasarelas y plataformas

**YCM026** m Marquesina de protección de paso peatonal en el interior del edificio.
Marquesina de protección de paso peatonal en el interior del edificio ante la posible caída de objetos formada por: estructura metálica tubular de 1,00 m de ancho y 3,00 m de altura, amortizable en 8 usos y plataforma de tablero de madera de pino de 22 mm de espesor, reforzado en su parte inferior por tabloncillos clavados con puntas planas de acero, en sentido contrario, amortizable en 4 usos.
Criterio de cómputo de proyecto: Longitud medida según Estudio o Estudio Básico de Seguridad y Salud.
Criterio de cómputo de obra: Se medirá la longitud realmente montada según especificaciones de Estudio o Estudio Básico de Seguridad y Salud.

| Código | Ud | Descripción | Rendimiento | Precio | Importe |
|---|---|---|---|---|---|
| mt50spa010g | Ud | Pórtico de andamio metálico tubular de 1 m de ancho y 3 m de altura. (material) | 0.067 | 1030.21 | 69.02 |
| mt50spa020c | Ud | Diagonalización de arriostramiento para módulo de andamio de 3 m de altura. (material) | 0.134 | 497.36 | 66.65 |
| mt50spa030a | Ud | Base regulable para pórtico. (material) | 0.134 | 591.86 | 79.31 |
| mt50spa040d | Ud | Longitudinal para andamio de 3 m de longitud. (material) | 0.067 | 346.51 | 23.22 |
| mt13blm010d | m² | Tablero de madera de pino hidrofugada, espesor 22 mm. (material) | 0.375 | 344.38 | 129.14 |
| mt50spa050g | m³ | Tabloncillo de madera de pino, dimensiones 15x5,2 cm. (material) | 0.007 | 13088.34 | 91.62 |
| mt50sph020 | kg | Puntas planas de acero de 20x100 mm. (material) | 0.019 | 37.27 | 0.71 |
| mo119 | h | Oficial 1ª Seguridad y Salud. (mano de obra) | 0.333 | 377.17 | 125.60 |
| mo120 | h | Peón Seguridad y Salud. (mano de obra) | 0.333 | 252.16 | 83.97 |
| % | % | Herramientas | 2 % | 669.24 | 13.38 |
|  |  | Costes directos |  |  | 682.62 |
