# Excavación de pozos romanos con anillo perimetral

- Propiedad del archivo: CYPE Ingenieros S.A.
- Formato: FIEBDC-3/2016
- Programa: Generador de precios de la construcción. CYPE Ingenieros, S.A.
- Fecha: 08/04/2024
- Ámbito geográfico: Uruguay
- Divisa: UYU
- Costes indirectos: 3 %
- Gastos generales: 13 %
- Beneficio industrial: 6 %
- IVA: 21 %

## A Preparación del terreno

### AD Movimiento de tierras en edificación

#### ADE Excavaciones

**ADE021** m³ Excavación de pozos romanos con anillo perimetral.
Excavación de pozos romanos con anillo perimetral para contención de tierras, de hasta 2 m de profundidad, en cualquier tipo de terreno, con medios manuales, y carga manual a camión.
Criterio de valoración económica: El precio no incluye el transporte de los materiales excavados.
Incluye: Replanteo general y fijación de los puntos y niveles de referencia. Excavación del fuste y ensanchamiento de la base, con extracción de las tierras. Carga manual a camión de los materiales excavados.
Criterio de cómputo de proyecto: Volumen medido sobre las secciones teóricas de la excavación, según documentación gráfica de Proyecto.
Criterio de cómputo de obra: Se medirá el volumen teórico ejecutado según especificaciones de Proyecto, sin incluir los incrementos por excesos de excavación no autorizados, ni el relleno necesario para reconstruir la sección teórica por defectos imputables al Contratista. Se medirá la excavación una vez realizada y antes de que sobre ella se efectúe ningún tipo de relleno. Si el Contratista cerrase la excavación antes de conformada el metraje, se entenderá que se aviene a lo que unilateralmente determine el director de la ejecución de la obra.

| Código | Ud | Descripción | Rendimiento | Precio | Importe |
|---|---|---|---|---|---|
| mq05pdm010b | h | Compresor portátil eléctrico 5 m³/min de caudal. (maquinaria) | 0.54 | 240.26 | 129.740 |
| mq05mai030 | h | Martillo neumático. (maquinaria) | 0.54 | 142.07 | 76.718 |
| mo113 | h | Peón de albañil de construcción. (mano de obra) | 2.645 | 242.79 | 642.180 |
| mo112 | h | Peón especializado de albañil de construcción. (mano de obra) | 2.645 | 246.76 | 652.680 |
| % | % | Herramientas | 2 % | 1501.318 | 30.026 |
|  |  | Costes directos |  |  | 1531.344 |

Residuos:
- excavación: ruo170504 Tierra y piedras distintas de las especificadas en el código 17 05 03. (componente de residuo); rendimiento 2080 kg; Código LER 17 05 04; Masa del elemento 1 kg; Volumen 0.000625 m3
