# Terraplenado

- Propiedad del archivo: CYPE Ingenieros S.A.
- Formato: FIEBDC-3/2016
- Programa: Generador de precios de la construcción. CYPE Ingenieros, S.A.
- Fecha: 08/04/2024
- Ámbito geográfico: Uruguay
- Divisa: UYU
- Costes indirectos: 3 %
- Gastos generales: 13 %
- Beneficio industrial: 6 %
- IVA: 21 %

## A Preparación del terreno

### AD Movimiento de tierras en edificación

#### ADP Terraplenados

**ADP010** m³ Terraplenado.
Terraplenado para coronación de terraplén, mediante el extendido en tongadas de espesor no superior a 30 cm de material de aportación, y posterior compactación con medios mecánicos hasta alcanzar una densidad seca no inferior al 100% de la máxima obtenida en el ensayo Proctor Modificado, y ello cuantas veces sea necesario, hasta conseguir la cota de subrasante.
Criterio de valoración económica: El precio no incluye la realización del ensayo Proctor Modificado.
Incluye: Replanteo general y fijación de los puntos y niveles de referencia. Trazado de los bordes de la base del terraplén. Preparación de la superficie de apoyo. Escarificado, refino, reperfilado y formación de pendientes. Carga, transporte y extendido por tongadas de espesor uniforme. Humectación o desecación de cada tongada. Compactación por tongadas.
Criterio de cómputo de proyecto: Volumen medido sobre los perfiles de los planos topográficos de Proyecto, que definen el movimiento de tierras a realizar en obra.
Criterio de cómputo de obra: Se medirá el volumen de relleno sobre los perfiles transversales del terreno realmente ejecutados, compactados y terminados según especificaciones de Proyecto, siempre que los asientos medios del cimiento debido a su compresibilidad sean inferiores al dos por ciento de la altura media del relleno tipo terraplén. En caso contrario, podrá abonarse el exceso de volumen de relleno, siempre que este asiento del cimiento haya sido comprobado mediante la instrumentación adecuada, cuya instalación y coste correrá a cargo del Contratista. No serán de abono los rellenos que fuesen necesarios para restituir la explanación a las cotas proyectadas debido a un exceso de excavación o cualquier otro caso de ejecución incorrecta imputable al Contratista, ni las creces no previstas en este Proyecto, estando el Contratista obligado a corregir a su costa dichos defectos sin derecho a percepción adicional alguna.

| Código | Ud | Descripción | Rendimiento | Precio | Importe |
|---|---|---|---|---|---|
| mt01art030d | m³ | Material de aportación, para formación de terraplenes. (material) | 1 | 192.1 | 192.100 |
| mq01pan010a | h | Pala cargadora sobre neumáticos de 120 kW/1,9 m³. (maquinaria) | 0.03 | 1400.83 | 42.025 |
| mq04cab010b | h | Camión basculante de 10 t de carga, de 147 kW. (maquinaria) | 0.045 | 1147.69 | 51.646 |
| mq01mot010a | h | Motoniveladora de 141 kW. (maquinaria) | 0.018 | 2360.14 | 42.483 |
| mq02rov010i | h | Compactador monocilíndrico vibrante autopropulsado, de 129 kW, de 16,2 t, ancho de trabajo 213,4 cm. (maquinaria) | 0.054 | 2169.32 | 117.143 |
| mq02cia020j | h | Camión cisterna, de 8 m³ de capacidad. (maquinaria) | 0.02 | 3696.58 | 73.932 |
| mo113 | h | Peón de albañil de construcción. (mano de obra) | 0.078 | 242.79 | 18.938 |
| % | % | Herramientas | 2 % | 538.267 | 10.765 |
|  |  | Costes directos |  |  | 549.032 |

Residuos:
- colocación: mt01art030d Material de aportación, para formación de terraplenes; factor de residuo 0.00497201

## Recursos

**mt01art030d** m³ Material de aportación, para formación de terraplenes
Datos técnicos: Coste energético 151.700 MJ; Emisión de CO2 8.200 kg; Código LER 17 05 04; Masa del elemento 2050 kg; Volumen 1.28125 m3
