# Transporte, puesta en obra y retirada de equipo completo para perforación de pilotes

- Propiedad del archivo: CYPE Ingenieros S.A.
- Formato: FIEBDC-3/2016
- Programa: Generador de precios de la construcción. CYPE Ingenieros, S.A.
- Fecha: 08/04/2024
- Ámbito geográfico: Uruguay
- Divisa: UYU
- Costes indirectos: 3 %
- Gastos generales: 13 %
- Beneficio industrial: 6 %
- IVA: 21 %

## C Fundaciones

### CP Profundas

#### CPI Pilotes "in situ"

**CPI001** Ud Transporte, puesta en obra y retirada de equipo completo para perforación de pilotes.
Transporte, puesta en obra y retirada de equipo completo de perforación, para la realización de pilotes barrenado sin entubación, a una distancia de entre 50 y 100 km.
Criterio de valoración económica: El precio incluye el desplazamiento a la obra del personal especializado.
Incluye: Transporte a la obra. Montaje del equipo. Desmontaje del equipo. Retirada del equipo.
Criterio de cómputo de proyecto: Número de unidades previstas, según documentación gráfica de Proyecto.
Criterio de cómputo de obra: Se medirá el número de unidades realmente ejecutadas según especificaciones de Proyecto.

| Código | Ud | Descripción | Rendimiento | Precio | Importe |
|---|---|---|---|---|---|
| mq03pii010q | Ud | Transporte, puesta en obra y retirada de equipo completo para perforación de pilote barrenado sin entubación, a una distancia de entre 50 y 100 km, limpieza y retirada de sobrantes. (maquinaria) | 1 | 145207.16 | 145207.160 |
| % | % | Herramientas | 2 % | 145207.160 | 2904.143 |
|  |  | Costes directos |  |  | 148111.303 |
