# Demolición de fundación de piedra labrada

- Propiedad del archivo: CYPE Ingenieros S.A.
- Formato: FIEBDC-3/2016
- Programa: Generador de precios de la construcción. CYPE Ingenieros, S.A.
- Fecha: 08/04/2024
- Ámbito geográfico: Uruguay
- Divisa: UYU
- Costes indirectos: 3 %
- Gastos generales: 13 %
- Beneficio industrial: 6 %
- IVA: 21 %

## D Demoliciones

### DD Fundaciones

#### DDS Superficiales

**DDS010** m³ Demolición de fundación de piedra labrada.
Demolición de fundación de calicanto, de hasta 1,5 m de profundidad máxima, con martillo neumático y carga mecánica sobre camión o contenedor.
Incluye: Demolición del elemento. Fragmentación de los escombros en piezas manejables. Retirada y acopio de escombros. Limpieza de los restos de obra. Carga mecánica de escombros sobre camión o contenedor.
Criterio de cómputo de proyecto: Volumen medido según documentación gráfica de Proyecto.
Criterio de cómputo de obra: Se medirá el volumen realmente demolido, medido como diferencia entre los perfiles levantados antes de empezar la demolición y los levantados al finalizarla, aprobados por el director de la ejecución de la obra, según especificaciones de Proyecto.

| Código | Ud | Descripción | Rendimiento | Precio | Importe |
|---|---|---|---|---|---|
| mq05mai030 | h | Martillo neumático. (maquinaria) | 2.2 | 142.07 | 312.554 |
| mq05pdm110 | h | Compresor portátil diesel media presión 10 m³/min. (maquinaria) | 1.1 | 240.96 | 265.056 |
| mq01ret010 | h | Miniretrocargadora sobre neumáticos de 15 kW. (maquinaria) | 0.14 | 1425.9 | 199.626 |
| mo113 | h | Peón de albañil de construcción. (mano de obra) | 1.286 | 242.79 | 312.228 |
| mo112 | h | Peón especializado de albañil de construcción. (mano de obra) | 2.329 | 246.76 | 574.704 |
| % | % | Herramientas | 2 % | 1664.168 | 33.283 |
|  |  | Costes directos |  |  | 1697.451 |

Residuos:
- demolición: ruo010413 Residuos del corte y serrado de piedra distintos de los mencionados en el código 01 04 07. (componente de residuo); rendimiento 920 kg; Código LER 01 04 13; Masa del elemento 1 kg; Volumen 0.000667 m3
- demolición: ruo170101 Hormigón (hormigones, morteros y prefabricados). (componente de residuo); rendimiento 1140 kg; Código LER 17 01 01; Masa del elemento 1 kg; Volumen 0.000667 m3
