# Desmontaje de columna de fundición

- Propiedad del archivo: CYPE Ingenieros S.A.
- Formato: FIEBDC-3/2016
- Programa: Generador de precios de la construcción. CYPE Ingenieros, S.A.
- Fecha: 06/11/2024
- Ámbito geográfico: Uruguay
- Divisa: UYU
- Costes indirectos: 3 %
- Gastos generales: 13 %
- Beneficio industrial: 6 %
- IVA: 21 %

## D Demoliciones

### DE Estructuras

#### DEA Acero

**DEA031** m³ Desmontaje de columna de fundición.
Desmontaje con recuperación del material, para su reutilización, de columna de fundición, de más de 3 m de longitud media, con medios manuales, y carga mecánica sobre camión o contenedor.
Incluye: Desmontaje del elemento. Clasificación y etiquetado. Acopio de los materiales a reutilizar. Carga mecánica del material a reutilizar sobre camión. Retirada y acopio de los restos de obra. Limpieza de los restos de obra. Carga mecánica de los restos de obra sobre camión o contenedor.
Criterio de cómputo de proyecto: Volumen medido según documentación gráfica de Proyecto.
Criterio de cómputo de obra: Se medirá el volumen realmente desmontado según especificaciones de Proyecto.

| Código | Ud | Descripción | Rendimiento | Precio | Importe |
|---|---|---|---|---|---|
| mo047 | h | Oficial montador de estructura metálica. (mano de obra) | 2.44 | 392.5 | 957.700 |
| mo094 | h | Medio oficial montador de estructura metálica. (mano de obra) | 2.44 | 272.35 | 664.534 |
| % | % | Herramientas | 2 % | 1622.234 | 32.445 |
|  |  | Costes directos |  |  | 1654.679 |
