# Desmontaje de batería de medidores de agua

- Propiedad del archivo: CYPE Ingenieros S.A.
- Formato: FIEBDC-3/2016
- Programa: Generador de precios de la construcción. CYPE Ingenieros, S.A.
- Fecha: 06/11/2024
- Ámbito geográfico: Uruguay
- Divisa: UYU
- Costes indirectos: 3 %
- Gastos generales: 13 %
- Beneficio industrial: 6 %
- IVA: 21 %

## D Demoliciones

### DI Instalaciones

#### DIF Plomería

**DIF031** Ud Desmontaje de batería de medidores de agua.
Desmontaje de batería metálica, para centralización de 6 medidores de agua, con medios manuales, y carga manual sobre camión o contenedor.
Criterio de valoración económica: El precio incluye el desmontaje de los accesorios.
Incluye: Desmontaje del elemento. Obturación de las conducciones conectadas al elemento. Retirada y acopio del material desmontado. Limpieza de los restos de obra. Carga manual del material desmontado y restos de obra sobre camión o contenedor.
Criterio de cómputo de proyecto: Número de unidades previstas, según documentación gráfica de Proyecto.
Criterio de cómputo de obra: Se medirá el número de unidades realmente desmontadas según especificaciones de Proyecto.

| Código | Ud | Descripción | Rendimiento | Precio | Importe |
|---|---|---|---|---|---|
| mo113 | h | Peón de albañil de construcción. (mano de obra) | 1.109 | 252.16 | 279.645 |
| mo008 | h | Oficial plomero. (mano de obra) | 0.41 | 387.56 | 158.900 |
| % | % | Herramientas | 2 % | 438.545 | 8.771 |
|  |  | Costes directos |  |  | 447.316 |

Residuos:
- demolición: ruo170405 Hierro y acero. (componente de residuo); rendimiento 6.9 kg; Código LER 17 04 05; Masa del elemento 1 kg; Volumen 0.000476 m3
