# Demolición de poste metálico en vallado de lote

- Propiedad del archivo: CYPE Ingenieros S.A.
- Formato: FIEBDC-3/2016
- Programa: Generador de precios de la construcción. CYPE Ingenieros, S.A.
- Fecha: 06/11/2024
- Ámbito geográfico: Uruguay
- Divisa: UYU
- Costes indirectos: 3 %
- Gastos generales: 13 %
- Beneficio industrial: 6 %
- IVA: 21 %

## D Demoliciones

### DU Urbanización interior del lote

#### DUV Cerramientos exteriores

**DUV025** Ud Demolición de poste metálico en vallado de lote.
Demolición de poste metálico en vallado de lote, con una altura mayor o igual a 2 m, con medios manuales y equipo de oxicorte, y carga manual sobre camión o contenedor.
Criterio de valoración económica: El precio no incluye la demolición de la fundación.
Incluye: Demolición del elemento. Fragmentación de los escombros en piezas manejables. Retirada y acopio de escombros. Limpieza de los restos de obra. Carga manual de escombros sobre camión o contenedor.
Criterio de cómputo de proyecto: Número de unidades previstas, según documentación gráfica de Proyecto.
Criterio de cómputo de obra: Se medirá el número de unidades realmente demolidas según especificaciones de Proyecto.

| Código | Ud | Descripción | Rendimiento | Precio | Importe |
|---|---|---|---|---|---|
| mq08sol010 | h | Equipo de oxicorte, con acetileno como combustible y oxígeno como comburente. (maquinaria) | 0.045 | 260.53 | 11.724 |
| mo019 | h | Oficial soldador. (mano de obra) | 0.05 | 382.11 | 19.106 |
| mo112 | h | Peón especializado de albañil de construcción. (mano de obra) | 0.05 | 256.29 | 12.815 |
| mo113 | h | Peón de albañil de construcción. (mano de obra) | 0.085 | 252.16 | 21.434 |
| % | % | Herramientas | 2 % | 65.079 | 1.302 |
|  |  | Costes directos |  |  | 66.381 |

Residuos:
- demolición: ruo170405 Hierro y acero. (componente de residuo); rendimiento 13.32 kg; Código LER 17 04 05; Masa del elemento 1 kg; Volumen 0.000476 m3
